# Hochbau Rathaus
Angebotsaufforderung (GAEB DA 2000 1.2, DA83)
Projekt: Hochbau
Währung: EUR
Ausführungsbeginn: 11.01.2027
Ausführungsende: 15.10.2027
Erstellt mit: CaliforniaX by G&W Software AG, CaliforniaX, 15.10.2026

## Zusätzlicher Text
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 |  |

  LEISTUNGSVERZEICHNIS

Objekt:  Stadtumbau West

Projekt:  KG 300_15003 Neubau Rathaus, Neubau Rathaus Elmshorn,
  Rohrrahmen - Türelemente

Gewerk:  Mettalbau-Türen Innen

Vertragsgrundlage:  VOB alle Teile, in der aktuellen Fassung,
  allgemein anerkannte Regeln der Technik und gültige,
  für die enthaltenen Gewerke maßgeblichen Normen, in der jeweils  neuesten Fassung.

Ausführungszeitraum:  11.01.2027-15.10.2027

Anlagen:  siehe 0.7 Beigefügte Unterlagen

## Zusätzlicher Text
ALLGEMEINE TECHNISCHE VERTRAGSBEDINGUNGEN FÜR BAULEISTUNGEN (ATV)

Die laufende Nummerierung der nachfolgenden Punkte bezieht sich auf die Vorgaben der VOB/Teil C, DIN 18299, Ausgabe 2019 und ist nicht durchlaufend. Fehlende Punkte haben keine Hinweise bzw. es sind hierzu keine Angaben erforderlich.

## Zusätzlicher Text
0.0  Allgemeines

Die Stadt Elmshorn plant den Bau eines neues Rathauses im Sanierungsgebiet Krückau/Vormstegen.
Der in einem Wettbewerb ermittelte Siegerentwurf soll umgesetzt werden. Beim Bauvorhaben handelt es sich um einen von der Städtebauförderung Schleswig - Holstein geförderten Bau.

Für die gesamten Bauleistungen wird die VOB in ihrer derzeitigen Fassung in Gänze vereinbart.

Termine

BAUBEGINN, TERMINE

Baubeginn Rohrrahmentüren: 11.01.2027

Fertigstellung Rohrrahmentüren: 15.10.2027

Eine genaue Terminabsprache und -festlegung erfolgt vor Auftragserteilung.
Diese Terminfestlegungen sind Vertragsgrundlage und jeder Auftragnehmer hat sie genauestens einzuhalten.
Vom Auftragnehmer zu fertigende Unterlagen sind rechtzeitig bei der Auftraggeberin einzureichen.
Erforderliche Arbeitsvorbereitungen sind vor dem Baubeginn zu leisten.
Verschiebungen von Terminen haben keinen Einfluss auf den Arbeitszeitraum, dieser ist in jedem Fall einzuhalten.

Für das Bauvorhaben erfolgt eine Zertifizierung des Gebäudes nach dem Bewertungssystem
der Deutschen Gesellschaft für Nachhaltiges Bauen (DGNB) für die Nutzung Büro in der
Version 2018 (NBV18) im DGNB-Qualitätsstandard „Gold“. Die als Anlage beiliegende "Zertifizierung Hinweise und Leistungsbeschreibung" des DGNB Auditors ist zu beachten.

Jeder Auftragnehmer hat die Möglichkeit, seine Firma auf dem offiziellen Bauschild kenntlich zu machen. Weitere Werbung an Bauzäunen oder Gerüsten usw. ist nicht gestattet.

Jeder Auftragnehmer hat den Ausschreibungsunterlagen den Nachweis einer ausreichenden Haftpflichtversicherung beizulegen. Die Bauleistungsversicherung wird durch die Auftraggeberin gewährleistet.

Die in den Leistungsverzeichnissen abgefragten Stundenlohnarbeiten sind nur auf ausdrückliche Anordnung der Auftraggeberin oder deren Bevollmächtigten zu erbringen und auf Stundenzetteln täglich nachzuweisen.

Soweit in der Leistungsbeschreibung auf Technische Spezifikationen, z.B. nationale Normen, mit denen Europäische Normen umgesetzt werden, europäisch technische Bewertungen, gemeinsame technische Spezifikationen, Internationale Normen, Bezug genommen wird, werden auch ohne den ausdrücklichen Zusatz "oder gleichwertig" immer gleichwertige Technische Spezifikationen in Bezug genommen.

Wenn in der Leistungsbeschreibung nicht anders beschrieben, verstehen sich alle Position einschl. Einrichten, Unterhalten und Räumen der Baustelle, Fertigung/ Materiallieferung, Lieferung/ Fracht, Abladung und Montage, einschl. aller dafür erforderlichen Anschluss- und Befestigungsmaterialien und einschl. Stellen/ Aufbau, Vorhalten und Abbau aller für die Durchführung erforderlicher Werkzeuge, Geräte, Maschinen (auch Leitern, Gerüste bis 2,00 m, Hebegeräte, Kräne etc.) und sonstiger Hilfsmittel. Ausbau-/ Abbrucharbeiten beinhalten Demontage, Herausschaffen aus dem Gebäude, Abtransport und fachgerechter Entsorgung aller dabei anfallenden Materialien einschl. Beibringen des Entsorgungsnachweises.

Es gelten die für das Gewerk maßgeblichen DIN-, DIN EN- und DIN EN ISO-Normen, zusätzlich alle weiteren einschlägigen und zum Zeitpunkt der Angebotsabgabe gültigen Normen, Vorschriften, Richtlinien und Hinweise, insbesondere auch das Gebäudeenergiegesetz (GEG) und die Richtlinien der Gemeinde-Unfall-Versicherer.
Die Regeln für Sicherheit und Gesundheitsschutz der Bau-Berufsgenossenschaft sind Bestandteil und Grundlage des Angebots, ebenso die Baustellenverordnung (Verordnung über Sicherheit und Gesundheitsschutz auf Baustellen/ BaustellV BGBl.I S 1283) vom 10.06.98 in der aktuellen Fassung.

## Zusätzlicher Text
0.1  Angaben zur Baustelle

0.1.1  Lage der Baustelle
Das Baugelände befindet sich im Sanierungsgebiet Krückau/Vormstegen. Nach Fertigstellung des Neubaus wird das Gebäude an der Kreuzung Schauenburgerstraße und Vormstegen stehen. Der Vormstegen ist fertig gestellt, die Schauenburgerstraße befindet sich im Bau. Auf der Ostseite grenzt das Gebäude an die Planstraße A, die ebenfalls noch nicht fertig gestellt ist. Das Baugrundstück wird über die Schlossstraße angefahren und über den Vormstegen wieder verlassen. Der Bereich auf den städtischen Grundstücken ist nicht befestigt und wird durch Baustraßen gesichert.

Das Gelände ist durch ein zu erhaltenes Gebäude bebaut.
Die Gründung der ehemaligen Kremerhallen und die Schauenburgerstraße sind ebenfalls noch vorhanden.
Die Höhen auf dem Gelände liegen zwischen 2,75 m NN im Bereich Vormstegen bis zu 4,15 m NN im Bereich der Gründungsplatte der ehemaligen Kremerhallen.

0.1.2 Besondere Belastungen
Das Gelände des Baugrundstückes befindet sich auf Altstandorten von Lederfabriken und ist daher belastet und der Boden ist teilweise Milzbrand verdächtig.
Für die Sanierungsmaßnahmen wurde ein Sanierungsplan in Anlehnung an die Bundes-Bodenschutz- und Altlastenverordnung (BBodSchV) 09.07.2021 erstellt und in einem Umsetzungskonzept genehmigt.

0.1.3  Lage und Art der baulichen Anlage
Die hier beschriebenen Leistungen umfassen den Neubau des Rathauses Elmshorn.

Das Gebäude umfasst ca. 12.680 m2 BGF gemäß DIN 277.
Das Gebäude ist als Stahlbetonbau konstruiert und wird ohne Keller erstellt. Für die Außenwände ist ein zweischaliger Aufbau aus Verblendmauerwerk mit Stahlbetontragschale und Wärmedämmschicht vorgesehen. Die Decken sind als Flachdecken aus Stahlbeton konzipiert. Die Lasten aus Decken werden überwiegend über Wände und Stützen abgetragen. Nichttragende Wände sind überwiegend als Trockenbauwände vorgesehen.

Konstruktionsbeschreibungen
Die Gebäudeausdehnungen betragen ca. 53,00 m x 88,66 m x 45,62 m und die Grundrissform bildet ein ungleichmäßiges U. Das Gebäude besteht aus einem Erdgeschoss sowie 3 Obergeschossen. Auf die oberste Geschossdecke wird eine aufgeständerte Metalldachkonstruktion gesetzt.

Die Geschosshöhen betragen
im EG 3,50 m
im 1.OG 3,50 m
im 2.OG 3,50 m
im 3.OG 3,50 m

Das Gebäude wird überwiegend als Verwaltungsgebäude genutzt. Im 1. Obergeschoss befindet sich der
Kollegiumssaal, der vorrangig für die Sitzungen der Selbstverwaltung genutzt wird.
Das Gebäude erhält eine "Himmelstreppe" die alle Geschosse im Eingangsbereich verbindet und den Kern eines geschossübergreifenden Luftraums bildet.
Das Tragwerk des Gebäudes wird vorwiegend als Stahlbetonskelettkonstruktion konzipiert. Die Geschossdecken tragen ihre Lasten vorwiegend zweiachsig auf die stützenden Bauteile ab.
Bei den vorhandenen Gebäudeausdehnungen sind Gebäudefugen erforderlich.
Die Aussteifung des Gebäudes erfolgt durch Treppenhauskerne sowie die Decken und Stahlbetonwandscheiben.
Das Gebäude wird tiefgegründet. Die Pfahlgründung wird als Teil der Gebäudeenergieversorgung genutzt.
Die Fassade besteht überwiegend aus einer vorgesetzten Verblendschale aus Klinkermauerwerk.

0.1.4  Verkehrsverhältnisse auf der Baustelle
Das Baufeld wird von einem Bauzaun umschlossen. Innerhalb dieser Fläche sind die Arbeiten
durchzuführen.

0.1.5  Für den Verkehr freizuhaltende Flächen
Auf dem Baustellengelände sind für die Arbeiten des Auftragnehmers die Flächen freizuhalten, die für den eigenen Verkehr erforderlich sind. Öffentliche Verkehrsflächen sind, soweit sie nicht durch den Bauzaun umschlossen sind, von Baustelleneinrichtungen, Baugeräten usw. ständig freizuhalten.

0.1.7  Lage, Art, Anschlusswerte für Wasser, Energie und Abwasser
Für die vertragsgegenständlichen Leistungen des Auftragnehmers werden Wasser-, Abwasser-, Strom- vom Auftraggeber zur Verfügung gestellt. Die Verteilung auf der Baustelle ist Bestandteil der Auftragnehmer und wird in den jeweiligen Leistungsbeschreibungen konkretisiert. Ein Telefonanschluss wird nicht gestellt.
Die Kosten des Verbrauchs der elektrischen Energie und Wasser/Abwasser trägt die Auftraggeberin.

0.1.8  Überlassene Räume und Flächen
Das Baugrundstück wird überwiegend bebaut. Mit Rücksicht auf die Lage des Baugrundstücks und den Umfang der Bebauung, stehen auf dem Baugrundstück nur in sehr begrenztem Umfang Flächen für die Baustelleneinrichtung sowie Lagerflächen für Baustoffe und Materialien etc. zur Verfügung. Der Auftraggeber stellt einen Plan über die zur Verfügung stehenden Flächen zur Verfügung. Hierbei ist zu berücksichtigen, dass diese Flächen teilweise auch durch andere Auftragnehmer, sowie die besondere Baustelleneinrichtung (z.B. Container WC) in Anspruch genommen werden.

0.1.9 Bodenverhältnisse, Baugrund und seine Tragfähigkeit. Ergebnisse von Bodenuntersuchungen
Das Gründungsgutachten und das genehmigte Umsetzungskonzept zur Bodensanierung liegt vor und wird bei den entsprechenden Gewerken den Unterlagen beigelegt.

0.1.10  Grundwasser
Der maximale Wasserstand (Bemessungswasserstand) ergibt sich für dieses Bauvorhaben aus den Bohrergebnissen, dem Schichtenaufbau, den Altdaten und der hydrogeologischen Situation und wird im Endzustand für den oberen Grundwasserleiter 1a auf 3,2 mNHN und für den unteren Grundwasserleiter 1b auf 3,0 mNHN festgelegt. Im Bauzustand ist generell von 2,8 mNHN auszugehen. Der untere Grundwasserleiter 1b steht gespannt an, was bei der Herstellung von Baugruben zu berücksichtigen ist.

0.1.12  Besondere Vorgaben für die Entsorgung
Die Entsorgung von Baustellenabfällen, Verpackungen, Restmaterialien und sonstigen Bauschuttresten ist durch den jeweiligen Verursacher zu veranlassen.

Die Schutt- und Abfallbeseitigung bleibt als Nebenleistung nach VOB/C DIN 18 299 ff. weiterhin bestehen.

Auf die strikte Einhaltung von behördlichen Umwelt- und Entsorgungsvorschriften wird besonders hingewiesen. Die hiesigen Anschluss- und Benutzungszwänge sowie die Überlassungspflichten gemäß § 13 KrW-/AbfG sind einzuhalten. Alle anfallenden Abfälle sind zur Beseitigung den hiesigen (d.h. Kreis Pinneberg) Entsorgungsanlagen zu überlassen, soweit diese über eine entsprechende Zulassung verfügen. Die zuständige Behörde ist der Kreis Pinneberg, Fachdienst Abfall.

0.1.16  Abwasserkanal
Im Bereich des Baufeldes verläuft ein Abwasserkanal, der bis zur endgültigen Fertigstellung der Schauenburgerstraße in Betrieb bleibt. Eine Verlegung der letzten Anschlüsse durch ein Provisorium lässt sich nicht wirtschaftlich darstellen. Das Risiko für eine eventuelle Beschädigung des Abwasserkanals übernimmt der Auftraggeber. Der Kanal ist in den entsprechenden Plänen dargestellt.

0.1.18  Kampfmittel
Für Teile der Baustelle besteht ein Kampfmittelverdacht. Die entsprechenden Bauarbeiten werden durch einen Sachverständigen begleitet. Die entsprechende Leistung ist bei den betroffenen Gewerken ausgeschrieben.

0.1.19  Maßnahmen gemäß Baustellenordnung
Der Auftraggeber hat einen Koordinator für die Sicherheit und den Gesundheitsschutz (SiGeKo) nach BaustellV bestellt. Dieser hat Vorschriften zum Arbeits- und Gesundheitsschutz und eine Baustellenordnung erlassen, die verbindlich zu beachten sind.

0.1.20  Besondere Anordnungen
Dem Auftragnehmer wird untersagt, den festgelegten Standort des Bauzauns eigenmächtig zu verändern. Änderungen, dies gilt auch für temporäre Änderungen, sind stets zuvor mit der Bauüberwachung abzustimmen.

0.1.21  Schadstoffbelastungen des Baugrundes und des Grundwassers
Die Schadstoffbelastungen und der Umgang mit den Schadstoffen ist in einem Umsetzungskonzept in Anlehnung an die  Bundes-Bodenschutz und Altlastenverordnung (BBodSchV) 09.07.2021 ermittelt und genehmigt worden. Das Umsetzungskonzept liegt den Ausschreibungen der betroffenen Gewerke bei. Sollten sich im Zuge der Bauausführungen unbekannte Hinweise auf Kontaminationen des Baugrundes oder des Grundwassers zeigen, ist unverzüglich die Bauüberwachung des Auftraggebers hierüber zu unterrichten. Dies gilt auch für Zweifelsfälle.

0.1.23  Ablauf der Arbeiten
Bei allen  Arbeiten der Auftragnehmer ist davon auszugehen, dass andere Auftragnehmer ebenfalls mit Leistungen beauftragt sind. Die einzelnen Abläufe der Arbeiten werden in einem Terminplan erfasst und werden in den regelmäßig stattfindenden Baubesprechungen im Ablauf und im Detail koordiniert. Die Teilnahme des verantwortlichen Bauleiters des AN oder seines Bevollmächtigten an diesen Besprechungen ist sicherzustellen. Jeder Auftragnehmer ist verpflichtet, ein Bautagebuch zu führen und dieses der Bauleitung wöchentlich zu übergeben.

## Zusätzlicher Text
0.2  Angaben zur Ausführung

0.2.1  Arbeitsabschnitte und Unterbrechungen
Die Arbeitsabläufe werden in den jeweiligen Leistungsverzeichnissen dargestellt und mit dem Bauzeitenplan abgeglichen.

0.2.3 Vorgaben aus dem SiGe-Plan
Die Arbeitssicherheitsplanung liegt als Anlage dem Leistungsverzeichnis bei.

0.2.6 Besondere Anforderungen an die Baustelleneinrichtung
Auf der Baustelle herrscht während der gesamten Bauzeit ein Rauch,- Alkohol,- und Übernachtungsverbot. Raucherzonen können in Absprache mit der Auftraggeberin eingerichtet werden.

0.2.7  Besondere Anforderungen an Gerüste
Die durch das Hauptgewerk erstellten Gerüste müssen so erstellt werden, dass diese im Bedarfsfall durch andere Auftragnehmer genutzt werden können. Soweit eigene Gerüste für andere Auftragnehmer zur Verfügung gestellt werden, wird dies in entsprechenden Beschreibungen geregelt.

0.2.8  Mitbenutzung fremder Gerüste, Hebezeuge, Aufzüge, Aufenthalts- Lageräume, Einrichtungen durch den AN
Die Baustelleneinrichtung des Hauptgewerkes, insbesondere die Gerüste und Krananlagen werden ebenfalls von den Nebengewerken genutzt. Die Regelungen werden im Einzelnen in der Position Baustelleneinrichtung beschrieben.

0.2.9 Vorhaltung der Baustelleneinrichtung
Die Regelungen unter 0.2.8 gelten für den gesamten Zeitraum bis zur Fertigstellung des Gebäudes

0.2.10  Verwendung von Recycling-Stoffen
Nur wenn in Leistungstexten darauf eingegangen wird, ist die Benutzung von Recycling-Baustoffen gestattet unter Berücksichtigung der Auflagen der Unteren Wasserbehörde.

0.2.11  Anforderungen an Recycling-Stoffe
Falls, wie unter Pkt. 0.2.10 beschrieben, Recyclingstoffe zur Anwendung kommen, geht der Auftraggeber davon aus, dass es zu keinen umweltbedenklichen Beeinträchtigungen (unmittelbar oder auf Dauer) kommt. Im Zweifelsfall hat der Auftragnehmer den Beweis der Unbedenklichkeit zu führen.

0.2.12  Eigentums- und Gütenachweise
Der Auftragnehmer hat über alle zur Ausführung bestimmten Baustoffe und ggf. Herstellungsverfahren Eigentums- und Gütenachweise zu führen. Die Art der Nachweise wird einvernehmlich festgelegt. Andere als in der Leistungsbeschreibung benannte Bauteile, Materialien, Stoffe und Fabrikate dürfen nur verwendet werden, wenn sie vom Auftraggeber vor dem jeweiligen Beginn der Ausführung freigegeben wurden.

0.2.14  Wiederverwendung von Stoffen
Sollen abzubrechende Baustoffe einer weiteren oder zukünftigen Nutzung im Zuge des Bauvorhabens zugeführt werden, wird in den entsprechenden Positionen der Leistungsbeschreibung darauf näher eingegangen.

0.2.15  Abbrucharbeiten und Entsorgung
Wenn nicht anders in den Leistungsbeschreibungen darauf eingegangen wird, gehen abzubrechende Teile in das Eigentum des Auftragnehmers über und sind unverzüglich zu entsorgen. Hierbei sind die entsprechenden Entsorgungsvorschriften zu beachten und einzuhalten.
Der Nachweis der ordnungsgemäßen Entsorgung gegenüber dem Auftraggeber ist unaufgefordert zu führen.
Kontaminierte Baustoffe sind grundsätzlich getrennt vom üblichen Bauschutt zu entsorgen und die erfolgte Entsorgung ist grundsätzlich dem Auftraggeber nachzuweisen.
Die Entsorgung von kontaminierten Baustoffen, die zur Errichtung neuer Bauteile dienen (überschüssige Baustoffe, Abfälle), ist grundsätzlich vom Auftragnehmer ordnungsgemäß durchzuführen. Die Entsorgung kontaminierter Abfälle erfolgt grundsätzlich durch den Verursacher und nicht über die zentrale Bauschuttentsorgung.

0.2.16  Beigestellte Stoffe (vom AG)
Wenn vom Auftraggeber Baustoffe zur Verfügung gestellt werden, ist in den Leistungsbeschreibungen der damit verbundene Aufwand beschrieben und näher geregelt.

0.2.17  Hilfestellung durch den Auftraggeber
Der Transport von Baustoffen, Geräten oder Hilfsmitteln jeder Art, das Abladen und Weitertransportieren, die Unterhaltung und Bewachung sowie der Abtransport nach Fertigstellung der Leistungen ist ausschließlich Sache des Auftragnehmers und in die EP einzurechnen. Eine gesonderte Vergütung erfolgt nicht.
Arbeitskräfte werden vom Auftraggeber nicht zur Verfügung gestellt. Ein Anspruch des Auftragnehmers auf Bewachung und Überwachung der Unterkünfte, Baustofflager und Geräte besteht nicht. Die Sicherung dieser Teile, insbesondere der bereits fertig gestellten Leistungen bleibt Sache des Auftragnehmers.
Bauseits vorhandene Geräte können, soweit dies der dafür verantwortliche AN gestattet, nach Vereinbarung mit diesem, mitgenutzt werden.
Ein grundsätzlicher Anspruch hierauf besteht nicht. Ein Baukran wird durch das Hauptgewerk gestellt.

0.2.18  Leistungen für andere Unternehmer
Sind Leistungen für andere Unternehmer zu erbringen, wird dies in einzelnen Positionen der Leistungsbeschreibung geregelt.

0.2.19 Mitwirken beim Erstellen von Anlageteilen und bei der Inbetriebnahme
Die Mitwirkung bei der Inbetriebnahme von Anlagen und Gebäudeautomationen, an denen verschiedene Gewerke beteiligt sind, ist sicherzustellen und die hieraus entstehenden Kosten sind in die Einheitspreise einzukalkulieren.

0.2.20  Benutzung vor der Abnahme
Für den Fortschritt der Bauarbeiten ist es erforderlich, dass bereits erstellte und fertig gestellte Bauteile durch bauseits beauftragte Auftragnehmer einer weiteren Bearbeitung unterzogen werden. Dies ist den beauftragten Auftragnehmern, die mit weiterführenden Leistungen beauftragt sind, grundsätzlich zu gestatten.
Eine Abnahme oder ein vergleichbares Verfahren findet nicht statt. Überdeckte oder überbaute Leistungen werden gemeinsam mit der Objektüberwachung und dem AG vorher kontrolliert und protokolliert (gemäß § 4 Ziffer 10 VOB/B). Diese Leistungskontrollen sind Bestandteil einer noch zu erfolgenden Abnahme der gesamten Bauleistungen und werden dieser Abnahme beigefügt.

0.2.22  Abrechnung nach bestimmten Vorlagen
Die Abrechnung der vertraglichen Leistungen erfolgt nach den zur Verfügung gestellten Zeichnungen und Beschreibungen des Architekten bzw. Fachingenieurs.
Die Mengenermittlung ist entsprechend der Ordnungszahlen des Leistungsverzeichnisses zu gliedern und ist in den übergebenen Zeichnungen übersichtlich und prüfbar durch den Auftragnehmer (ggf. mehrfarbig) darzustellen. Die Ermittlung der Mengen hat als steigende Mengenermittlung zu erfolgen und ist in ihrem Leistungsstand den gewünschten Abschlagszahlungen anzupassen.
Zahlungen auf Grund von geschätzten Mengenermittlungen finden nicht statt.
Die den Abschlagszahlungen zuzuordnenden Mengenermittlungen sind immer vor der Einreichung einer jeweiligen Abschlagsrechnung von den Verantwortlichen zu prüfen und freigeben zu lassen.
Die Prüfung der Mengenermittlung ist gemeinsam vorzunehmen.
Sind Zeichnungen nicht vorhanden, ist die erbrachte Leistung gemeinsam örtlich aufzumessen, zu dokumentieren und chronologisch zu ordnen. Örtliche Aufmaße von nicht zeichnerisch dargestellten Leistungen sind in die Abrechnungszeichnungen zu übertragen oder mit dem Hinweis auf ein separates Aufmaß kenntlich zu machen.
Für die Ermittlung von Mengen hat der Auftragnehmer grundsätzlich die Möglichkeiten, die EDV zu nutzen. Auf die Regelungen für die elektronische Bauabrechnung (EDV Verfahrensbeschreibung REB 23.003) und deren Benutzung wird hingewiesen.
Die Mengenermittlungen sind dem Auftragnehmer in einem geeigneten GAEB Format zu übergeben. Die AGin erwartet die Abgabe der Aufmaßblätter im DA11 Format.

Genaue Verfahrensregeln der Anwendung der elektronischen Abrechnung und Verwendung der Abrechnungsunterlagen werden nach Auftragserteilung geregelt und vereinbart.
Dem Auftragnehmer wird ein Auftragsleistungsverzeichnis zur Verfügung gestellt. Die darin enthaltenen Hinweise zu Kostenelementen sind in der Mengenermittlung/ Rechnungslegung zu berücksichtigen.

Bei Nachträgen sind keine Positionen im Auftrags LV einzufügen.
Nachtragspositionen werden dem von der Auftraggeberin übermittelten Leistungsverzeichnis gemäß den laufenden Nummern angehangen.
Nachträge müssen im Vorwege bei der Auftraggeberin eingereicht werden. Nachträge sind der AGin ebenfalls in einem geeigneten GAEB Format zu übergeben und gemäß der Ursprungskalkulation nachzuweisen.

Mehrkosten für geänderte, erweiterte oder zusätzliche Positionen, Änderungswünsche des Bauherrn, örtlicher Erfordernis o.ä. sind dem Auftraggeber stets als schriftliche Nachtragsangebote mit den erforderlichen Kalkulationsnachweisen vorzulegen.
Ein (Nachtrags-)Auftrag gilt nur als erteilt, wenn eine schriftliche Bestätigung der Auftraggeberin erfolgt; ohne diese werden zusätzliche Kosten nicht anerkannt.
Unbelassen bleibt die Möglichkeit einer mündlichen / fernmündlichen Auftragserteilung z. B. bei Gefahr im Verzug. Ein Nachtrags-Auftrag kann vorbehaltlich einer nachträglichen Preisprüfung auf Basis der Urkalkulation des AN erfolgen.

Abnahme
Jeder Auftragnehmer hat die für seinen Fachbereich notwendigen Abnahmen der Behörden, Versorgungsunternehmen usw. eigenverantwortlich zu veranlassen bzw. durchzuführen.

Die Abnahme der Werkleistung i.S.d.  VOB erfolgt förmlich durch die Auftraggeberin. Eine Inbetriebnahme gilt nicht als Abnahme.
Die förmliche Abnahme ist mindestens 10 Werktage vorher bei der Bauleitung schriftlich anzumelden. Die Dokumentationsunterlagen sind mindestens 15 Werktage vor der förmlichen Abnahme als "Prüfexemplar" zu übergeben.
Zur förmlichen Abnahme sind die geprüften und freigegebenen Unterlagen mitzubringen.

Mängelanzeige
Das Mängelmanagement während Ausführungsphase erfolgt digital über die Plattform PlanRadar.
Der Auftraggeber stellt jedem Auftragnehmer zu Beginn der Ausführung den Zugang zur Plattform sicher.

Alle im System erfassten und als ‚Mangel‘ gekennzeichneten Feststellungen sind vollumfänglich als Mängelrüge vor Abnahme gemäß VOB/B § 4 Abs. 7 zu verstehen. Mit der Zuweisung des Tickets im System gelten die Aufforderung zur Mängelbeseitigung sowie die im Ticket hinterlegte Frist als formal zugestellt. Eine gesonderte Mängelanzeige in Papier- oder Textform per Post oder E-Mail erfolgt nicht.

## Zusätzlicher Text
0.7  Beigefügte Unterlagen

1. RHE-5-ARC-LP-XX-000-0001-02-v-Lageplan - BE

2. Rathaus Elmshorn_Anlage LV Rohrrahmentüren_Türliste

3. Rathaus Elmshorn_Anlage LV Rohrrahmentüren_Hochbaupläne

4. RHEH_261013_RTP_MO_Rohrrahmentüren

5. 250718_RHE_DGNB ab LP6_Auszug

6. 250801_RHE_DGNB LV-Texte

7. SiGe-Plan

## KG 344 R: Rohrrahmen - Türelemente
Datum: 15.10.2026

*Hinweis: LV-DECKBLATT*
LV-DECKBLATT

Bauvorhaben:

Neubau Rathaus Elmshorn

Stadt Elmshorn
c/o Gebäudemanagement
Schulstr. 15,
D-25335 Elmshorn

VERGABEEINHEIT:

VE12 ROHRRAHMEN-TÜRELEMENTE

*Hinweis: 1. WEITERE OBJEKTBESCHREIBUNG*
1. OBJEKTBESCHREIBUNG

Die Stadt Elmshorn plant im Zuge der Neugestaltung des Buttermarktes auf dem Gelände der ehemalige „Kremerhallen“
den Neubau seines Rathauses.

BAUKÖRPER

Es ist ein 4-geschossiger, nicht unterkellerter Baukörper mit Außenabmessungen von ca. 88,7×42,6 bis 67,5m und einer Höhe von etwa 16m über Gelände vorgesehen.

Das Gebäude bildet einen U-förmigen Baukörper entlang der ehemaligen Schauenburgstraße und Vormstegen.

An der Südwestseite steht in ca. 6 m Abstand die Nachbar- bebauung und im Innenhof eine ehemalige Verladestation
(nicht Gegenstand dieser Maßnahme).

Neben drei Treppenräumen wird das Gebäude über das Atrium als zentral angeordnete Foyer- und Treppenhalle erschlossen.

Diese erhält eine trapezförmige Dach-Deckenöffnung mit einem Glasdach in Satteldachform.

Der Gebäudemittelteil verfügt über 2 parallel verlaufende Flure mit  nach aussen angeordneten Räumen sowie dazwischen liegenden Erschließungskernen, Sanitär- und Nebenräumen sowie der Treppenhalle. Die Seitenflügel werden als "Zweibund" mit aussen liegenden Räumen und einem Mittelflur ausgebildet.

Der geplante Neubau erhält neben flächig-geschlossenen Fassadenflächen in Verblend- Mauerwerk (zumeist an Giebeln und an Gebäudeenden) sonst regelmäßig gegliederte Fenster-Bereiche.

Im Verblendmauerwerk entstehen dadurch geschosshohe Öffnungen, in denen zurückliegend Fenster und Brüstungs- flächen angeordnet sind.
Durch die regelmäßige Reihung der weitgehend gleichförmigen Öffnungen entsteht dort so eine rasterförmige Vormauer-Struktur aus Mauerwerks-Pfeilern sowie Mauerwerks-Riegeln.

Die Erdgeschoss-Fassaden erhalten stattdessen breite, mehrachsige Fensteröffnungen und eine Verblend-Brüstungs- Vormauerung.

BAUFELD

Das Baufeld ist derzeit nicht bebaut, die Bestandsgebäude sind bis OK Erdreich bereits abgebrochen.

Gebäudekenndaten:
- Bruttogeschoßfläche (BGF) ca. 10.155 m2
- Bruttorauminhalt (BRI) ca. 40.450 m3

Der Neubau steht in ca. 6 m Abstand zu den vorhandenen oder weiteren neu zu errichtenden Gebäuden.

Eine Besonderheit am Untersuchungsstandort ist auf Grund früherer Gerberei-Standorte das aus früheren Untersuchungen bekannte Vorhandensein von milzbrandverdächtigen Auffüllungen im Baugrund.

Das Baufeld wird daher vorab zu den Rohbau-Arbeiten soweit hergerichtet, dass Gefährungen für Anwohner und die am Bau Beteiligten ausgeschlossen sind.

TRAGWERKSBESCHREIBUNG

Über allen Geschossen sind punktgestützte Stahlbeton-Flachdecken mit Bauteilaktivierung vorgesehen, die in beiden Seitenflügeln über 2 Innenstützenreihen durchlaufen und im Mittelflügel von den Außenwänden über die Innenstützen zum Atrium hin auskragen.

Der Dachraum über dem 3.OG wird als Kaltdach für die Aufstellung von Lüftungsgeräten u.Ã¤. ausgebildet.
Das Dach wird als selbsttragende Stehfalzblech-Konstruktion auf der Decke aufgestellt, wobei das Tragraster regelmäßig ca. 1,5×1,5m beträgt und unabhängig vom Gebäude ist.

Als Trennwände sind überwiegend Gipskarton Ständerwände mit gleitendem Deckenanschluß vorgesehen, da bei nicht- tragenden Mauerwerkswänden eine erhöhte Rissgefahr besteht.

DGNB-ZERTIFIZIERUNG

Das Gebäude wird unter dem Aspekt des nachhaltigen, energieeffizienten und ressourcenschonenden Bauens geplant.

Für das Bauvorhaben erfolgt eine Zertifizierung des Gebäudes nach dem Bewertungssystem der Deutschen Gesellschaft für Nachhaltiges Bauen (DGNB) für die Nutzung Büro in der Version 2018 (NBV18) im DGNB-Qualitätsstandard „Gold“.

Die Zielqualitäten sind im aktuellen Pflichtenheft beschrieben (vergl. Anlage).

Die Qualitäten werden im abgestimmten Pflichtenheft beschrieben und sind parallel zur Bauausführung kontinuierlich nachzuweisen.

*Hinweis: 2. WEITERE BAUSTELLENBESCHREIBUNG*
2. WEITERE BAUSTELLEN-BESCHREIBUNG

Hinweise zur Baustelleneinrichtung

Der zur Einhaltung der nachfolgend aufgeführten Anforderungen erforderliche Aufwand ist, sofern nicht explizit ausgeschrieben, in den EP's einzukalkulieren.

2.1 Zufahrt:

Die Zufahrt zur Baustelle und auf das Grundstück kann ausschließlich über die geplanten Zuwegungen erfolgen.
(vergl. Anlage BE-Plan)

Ein Befahren des Baufeldes ist nur zum Be- und Entladen gestattet.

Bei der Anlieferung der Baustelleneinrichtung ist zu beachten, dass beengte räumliche Verhältnisse vorhanden sind.
Der dafür erforderliche Aufwand ist einzukalkulieren.

Sämtliche hier genannten Punkte und Erschwernisse sowie
evtl. für die Einrichtung und den Abtransport der Baustellen- einrichtung erforderlichen Hebewerkzeuge sind vom AN in den nachfolgenden Positionen in den Einheitspreisen einzukalkulieren.

Es wird empfohlen, den geplanten Baustellenbereich und die angrenzenden Flächen vor Angebotsabgabe zu besichtigen.

2.2 Anlieferungen / Schuttabfuhr

Größere Anlieferungen und Materialtransporte sind bei der Bauüberwachung des AG anzumelden und mit dieser abzustimmen. Unangemeldete Anlieferungen und Material- transporte können von der Bauleitung des AG abgewiesen werden.
Alle dadurch evt. entstehende Kosten und Terminverzögerungen gehen zu Lasten des AN.

Der Bieter hat sich vor Angebotsabgabe über die Örtlichkeiten  zu informieren und Liefer- und Transport-Fahrzeuge in Größe / Umfang insbesondere bzgl. Wende-Radien, Durchfahrtshöhen und maximal zulässigem Gesamtgewicht und Achslast entsprechend einzukalkulieren

2.3 Baustelleneinrichtung:

Auf dem Gelände stehen nur begrenzt Flächen zur Material-Zwischenlagerung und der Baustelleneinrichtung des AN zur Verfügung.

Es besteht kein Anspruch auf Räume für Pausen und
Material-Zwischenlagerung im Gebäude und auf der B-Fläche.

Die Baustelleneinrichtung und Materiallagerung des AN ist daher nur nach Abstimmung und Zustimmung der Örtlichen Bauleitung möglich.

2.4 Wasseranschluß

Bauwasser wird bauseits im Aussenraum fassadennah zur
Mitbenutzung für alle Gewerke zentral eingerichtet.
Für die weitere notwendige Verteilung innerhalb der Baustelle hat der AN selbst zu sorgen.

Die Kosten des Verbrauchs von Wasser/Abwasser trägt die Auftraggeberin.

Der AN hat für seine eigenen Leistungen geeignetes Schlauch- material und Verteilungen seinem Bedarf entsprechend selbst zu erstellen und in der Kalkulation zu berücksichtigen.
Der AN trägt die Verantwortung und die Kosten bei Wasser- schäden durch sein eigenes undichtes Schlauchmaterial oder nicht geschlossene Zapfstellen.

2.5 Baustromanschluß / Baustromversorgung

Vom Bauherrn wird eine Baustromversorgung für die am Bau beteiligten Gewerke erstellt / bereitgestellt und zur Nutzung vorgehalten.

(2-3 Stellen je Geschoss im Gebäude sowie 5-6 x im
BE-Aussenbereich)

Die Kosten des Verbrauchs der elektrischen Energie trägt die Auftraggeberin.

Baustromanschlüsse (Verteilungen vom Anschluss zum Arbeitsort) sowie die eigene Arbeitsplatzbeleuchtung sind
durch den AN entsprechend seinem Bedarf und den Sicherheitsanforderungen selbst zu erstellen und in der
Kalkulation zu berücksichtigen.
Geräte, bei denen mit Netzrückwirkungen zu rechnen ist,
sind zwingend anzugeben.

2.6 Baubeleuchtung

Vom Auftraggeber wird durch das ELT-Gewerk nur eine allgemeine Orientierungs- und Fluchtweg-Beleuchtung in Treppenräumen und notwendigen Fluren erstellt und  vorgehalten.
Die Be- und Ausleuchtung der eigenen Arbeitsplätze sind
durch das dort tätige Gewerk selbst zu erbringen.

2.7 Aufzugsanlagen

Nach Rohbau-Fertigstellung sollen die dafür errichteten Baukräne zeitnah zurückgebaut und durch 2 Bauaufzüge,
(Typ Geda Z/ZP 1000 oder ähnlich) ersetzt werden.
Diese stehen dann bis zu 3 Monaten vor Gesamtfertigstellung der Baumaßnahme den beteiligten Gewerken zur Verfügung.

Alle weiterhin benötigten Transportmittel wie Mobilkräne, Hebebühnen, Schrägaufzüge usw. sind vom Bieter einzukalkulieren und werden nicht gesondert vergütet.

2.8 Bauschild / Firmenwerbung

Das Aufstellen/ Anbringen der eigenen Firmenwerbung ist nicht gestattet. Ein "klassisches" Bauschild ist jedoch vorgesehen.

2.9 Baubewachung

Es ist keine Baustellenbewachung durch den Auftraggeber vorgesehen. Das vor Ort eingesetzte Material und Werkzeug ist daher durch den AN eigenverantwortlich gegen Diebstahl zu sichern.
Ein Anspruch auf Schadensersatz bei Diebstahl gegenüber
dem AG besteht nicht.

2.10 Sanitäranlagen

Im Aussenraum werden Sanitärräume in ausreichender Art und  Umfang zur freien Nutzung der am Bau beteiligten Firmen über die gesamte Ausführungzeit hergerichtet und vorgehalten.

2.11 Bauzaun

Es ist eine Baustellensicherung durch Bauzäune vorgesehen. Der Bauzaun und die Bauzaun-Tore sind möglichst geschlossen zu halten.

2.12 Parkplätze
Auf den Gelände stehen keinerlei, angrenzend nur begrenzte Parkmöglichkeiten zur Verfügung.

*Hinweis: 3. AUSFÜHRUNGSBESCHREIBUNG*
3. AUSFÜHRUNGSBESCHREIBUNG

Zusätzliche Technische Vertragsbedingungen (ZTV) zur Ausschreibung Rohrrahmen-Türelemente

3.1 Art und Umfang der Leistung

Gegenstand dieser Ausschreibung umfasst die Herstellung, die Lieferung und die Montage von Aluminium-Bauelementen, einschließlich der beschriebenen Verglasungsarbeiten und Ausfachungen.

Die Ausschreibung der Glasmarkierungen als Durchlaufschutz erfolgt separat in einer gesonderten Ausschreibung.

Hinweis zu aufgeführte Normen etc.:

Alle aufgeführten Normen, Vorschriften, Gesetze gelten wenn nicht anders in den Texten vermerkt in der zum Vertragsschluss gültigen Fassung.

 Vereinfachte Schreibweise
- AG = Auftraggeber
- AN = Auftragnehmer (Bieter)

Angaben zur Leistungsbeschreibung

Grundlage des Angebotes ist das vorliegende Leistungsverzeichnis einschließlich dieser Vorbemerkungen.

Konstruktionssystem

Die Profil-, Zubehör-, Dichtungs- und Beschläge-Auswahl muss nach den gültigen Unterlagen eines System-Herstellers erfolgen. Die Metallbau-Konstruktionen sind nach den Richtlinien des System-Herstellers zu planen und zu fertigen.

Qualitätssicherung

Gemäß Bauproduktenverordnung muss für jedes nachfolgend beschriebene Bauprodukt, das von einer harmonisierten Norm erfasst ist oder das einer Europäisch Technischen Bewertung entspricht, eine Leistungserklärung, in Bezug auf dessen wesentliche Merkmale (Anhang ZA der harmonisierten Norm) vorliegen.
Alle für den Verwendungszweck im Mitgliedstaat geforderten wesentlichen Merkmale sind in der Leistungserklärung anzugeben.

Weiterhin können nach Landesbauordnung die Bauprodukte zusätzlich mit einer Bestätigung ihrer Übereinstimmung mit den technischen Regeln, den allgemeinen bauaufsichtlichen Zulassungen, den allgemeinen bauaufsichtlichen Prüfzeugnissen oder den Zustimmungen im Einzelfall ausgestattet werden.

3.2. Konstruktionsmerkmale für Rohrrahmentüren:

Blend- und Flügelrahmen aus Aluminium-Strangpressprofilen, mit ebenengleich angeordneten Profilen, mit vierseitig  umlaufender, beidseitiger Glasfalzdichtung sowie den erforderlichen Anschlagdichtungen sowie mit rechteckigen, einseitig geklemmten Glasleisten

Vorgesehene Tür-Profil-Tiefen/-Breiten (Kalkulationsgrundlage):

Bautiefe: 80 mm
Breite Türflügelprofil: ca. 95 mm,
Breite Türflügel- einschließlich Rahmenprofil: ca. 180 mm
Breite Türflügel- einschließlich Pfostenprofil: ca. 180 mm
Höhe Sockelprofil von Türflügel und Festverglasung: ca. 95mm, dieses zur Aufnahme von Bodendichtung geeignet

Das angebotene Fabrikat und System ist als Bietertext in nachfolgenden Positions-Leistungstexten anzugeben.

3.3. Systembeschreibung

3.3.1 Die erforderlichen Profile sind für den gewünschten
Verwendungszweck aus den Unterlagen des System-Herstellers auszuwählen.

3.3.2 Die Profile müssen die Lasten nach DIN 1055 sicher  abtragen. Die dabei zwischen Innen- und Außenschalen auftretenden Schubkräfte müssen vom Verbund zuverlässig
übertragen werden.
Die vom System-Hersteller angegebenen wirksamen Trägheits- momente (Ix) sind für die Profil-Auswahl zu berücksichtigen. Ergänzungsprofile sind ggf. bei der Berechnung der Profil- stärken zu berücksichtigen.

3.3.3 Die für das Profilsystem angegebenen minimalen und
maximalen Flügelgrößen und -gewichte sind einzuhalten.

3.3.4 Die Verglasungs-Richtlinien der Glas-Hersteller und die DIN 18056 sind für die zulässige Durchbiegung der Riegel und Pfosten zu berücksichtigen.

3.3.5 Eckverbinder müssen in ihrem Querschnitt den inneren
Profilkonturen entsprechen. Bei den Gehrungen ist auf eine einwandfreie Verklebung der Gehrungsfläche zu achten.

3.3.8 Alle Dichtungsprofile müssen so angebracht sein, dass
sie die Anforderungen der verlangten Beanspruchungsgruppe
dauerhaft erfüllen. Die Dichtungen müssen auswechselbar sein.

3.4. Einbau der Elemente

Die Verankerungen der ausgeschriebenen Elemente sind so
auszuführen, dass Bewegungen des Baukörpers und die der
Bauelemente aufgenommen werden können, ohne dass
hieraus Belastungen auf die Element-Konstruktion übertragen werden.

Die Montage der ausgeschriebenen Elemente muss flucht-
und lotrecht erfolgen. Die horizontalen Einbauebenen sind nach den Meterrissen einzumessen.

Alle zur Montage erforderlichen Befestigungsmittel sind in die Einheitspreise mit einzukalkulieren.

Befestigungs- und Verbindungsmittel -wie Schrauben, Bolzen und Dübel- müssen für den jeweiligen Verwendungszweck geeigent sein und gemäß den Anforderungen ausgewählt werden. Bei der Auswahl sind die hierfür gültigen Normen und der aktuelle "Stand der Technik" zu berücksichtigen und zu befolgen.

Die  Anschlüsse der Türelemente zum Baukörper sind gemäß den bauphysikalischen und klimatischen Gegebenheiten sowie
den Anforderungen aus Brand- und Schallschutz sowie den erwarteten Fugenbewegungen entsprechend auszubilden.

Anschlussfugen zu angrenzenden Bauteilen sind gemäß Typen- zulassung auszubilden und mit Mineralwolle dicht und lückenlos zu verfüllen. Fugenbreite im Mittel ca. 10-15 mm.
Eine Verwendung von Bau- und Montageschaum ist untersagt.

Gemäß aktueller Detailplanung sind die Rohrrahmentüren in Öffnungen mit fertig geputzten Leibungen einzubauen, dh. dort ist kein Anputzen nach Element- Einbau vorgesehen.

Die Anschlussfugen sind daher fachgerecht mit hochwertigem, farblich angepasstem Acrylfuge dauerelastisch zu versiegeln.

Sämtliche Anschlüsse einschließlich Verfugung an angrenzende Bauteile sind in die Einheitspreise einzukalkulieren.

Einzelne Brandschutz- und Rauchschutz-Türen grenzen situationsbedingt sowohl an Trockenbau (seitlich und oben) als auch an StB-Wände an (=hybride Einbausituation)

Weiterhin istder Einbau der Elemente teilweise zwischen parallel zueinander verlaufenden Wänden, ohne dafür dort angeordnete Wandvorsprünge und Pfeiler vorgesehen
(= kein Einbau "in" eine Wandöffnung)

Dieses muß mit der Typen-Zulassung des angebotenen Türprofil-Fabrikat/Systems ohne gesondertes Genehmigungs- Verfahren als geringfügige Abweichung möglich/zulässig sein.

Trockenbau-Wände und -Stürze erhalten bauseits im Türverlauf gesonderte, verdeckt eingebaute Stahlprofile zur Aussteifung, gemäß Brandschutzanforderung der Wand beplankt.

3.5. Nachweispflicht und Dimensionierung

Auf der Basis der Berechnung und/oder der Tabellenwerte
ist der Nachweis mit folgender Dimensionierung für alle
tragenden Profile in prüfbarer Form zusammen mit den
Ausführungszeichnungen vorzulegen.

Die vom Auftraggeber gewünschte formale Ausführung (Profilabmessungen usw.) entbinden den Auftragnehmer nicht von der Verpflichtung zu einem statischen Nachweis.

3.6. Werkstoffe

3.6.1 Werkstoff Aluminium
Es sind stranggepresste Aluminium-Profile der Legierung
AlMgSi 0, 5 F22 (EN AW 6060) in Eloxalqualität nach DIN
1748 (DIN EN 755) und DIN 17615 (DIN EN 12020) zu
verwenden.

Für anodisierte Aluminium-Bleche in Eloxalqualität ist die Legierung AlMg 1, halbhart, (EN AW 5005A) für farbbeschichtete Aluminium-Bleche die Legierung AlMg 1
(EN AW 5005A) oder Al 99, 5 (EN AW 1050A) in Normalqualität zu verwenden.

3.6.2 Werkstoff Stahl

Stahlteile für verdeckt liegende, nicht bewitterte Verankerungen und Aussteifungen sind feuerverzinkt vorzusehen.
Die Nachbesserung von Fehlstellen und Beschädigungen muss entsprechend DIN EN ISO 1461 erfolgen.
Stahlteile für offen liegende, bewitterte Verankerungen und Befestigungen sind in Edelstahl auszuführen.

3.7. Beschläge:

4.7.1 Für Systemhersteller-Konstruktionen sind die in den
Fertigungsunterlagen ausgewiesenen System-Beschläge zu
verwenden. Sind nicht systemgebundene Beschlägeteile
vorgesehen, müssen diese unter Beachtung der gültigen
DIN-Normen ausgewählt werden.

3.7.2 Beschläge für Türen mit Rollenbändern

Die Ausführung und die Anordnung der Türbänder ist unter Berücksichtigung der Lastannahmen nach den Bemessungs- tabellen des System-Herstellers vorzusehen.

Die gesamte Technik für die sichere Verankerung und die
Feinjustierung ist im Türfalz angeordnet.
In die Hohlkammern der Rahmenprofile sind entsprechende
- zum System gehörende - Futterplatten einzubringen.
Ohne den Türflügel auszuhängen, kann eine Feinjustierung
- in der Höhe bis 3 mm und seitlich bis 1,5 mm - vorgenommen werden.

Die Stulpbleche der einzusetzenden Schlösser und die
Schließbleche müssen aus Edelstahl bestehen.
Die Befestigung dieser Bauteile erfolgt mittels in die
Endstücke integrierten Dübeln.

3.7.3 Notausgangsverschlüsse

Ein Notausgangsverschluss muss so gebaut sein, dass er die Tür von der Innenseite mit einer einzigen Handbetätigung  innerhalb 1 Sekunde freigibt, ohne dass ein Schlüssel oder eine vergleichbare Vorrichtung erforderlich ist.
Die Sicherheitsmerkmale des Beschlags müssen den  Forderungen nach DIN EN 179 entsprechen.
Der horizontale Kraftaufwand zum Öffnen des Türflügels darf 10 kg nicht überschreiten.

3.7.4 System-Zubehör:

Zubehörteile wie Zylinder-Rosetten, Drückerstifte, Dichtstücke, Befestigungszubehör und Fußpunktabdichtungen werden in den folgenden Beschreibungen nicht besonders erwähnt; diese
Zubehörteile sind jedoch in jedem Fall mitzuliefern und einzubauen.

3.7.5 Obentürschließer (Standard):

Die nachfolgend beschriebenen Türelemente sind, soweit nicht anders im Pos.-Text angegeben, mit Geitschienen- Obentür- schließern (OTS) auszuführen

Die Montage erfolgt bei Rohrrahmentüren in der Regel auf dem Türblatt auf Bandgegenseite.

als Gleitschienen-Obentürschließer nach EN1154,
für Brand- und Rauchschutztüren sowie Türen in Flucht- und Rettungswege geeignet, geprüft und zugelassen:

- mit CE-Kennzeichnung
- mit stark abfallendem Öffnungsmoment
- mit einstellbarer Schließgeschwindigkeit und Endanschlag,
- hydraulisch kontrollierte Öffnungsdämpfung sowie
  Schließverzögerung, über Ventil komfortabel einstellbar,
- Gleitschiene höhenverstellbar,

teilweise mit mechanischer Rastfeststelleinheit (RF) als Offenhaltung, Feststellpunkt zwischen 80° und 120° einstellbar.

Sie sind dann zwingend mit integriertem Rauchschalter auszuführen, deren Signal im Brandfall die Tür selbstständig schließt (sofern keine Deckenmelder erforderlich):

- Betriebsspannung 230 V AC,
- mit Verschmutzungsanzeige und Alarmschwellennachführung,
- Zusätzliche Rauchmelder anschließbar,
- mit Hydraulischer Endschlag, der die Tür kurz vor
  Geschlossenlage beschleunigt,
- mit individuell anpassbarer Schließgeschwindigkeit,
- mit integrierte Öffnungsdämpfung, sodass aufgeworfene
  Türen stark abgebremst werden,
- mit Optischer Schließkraftanzeige; zum leichten Kontrollieren
  der Einstellung,
- Alle Funktionen von vorn einstellbar

Angabe des angebotenen Fabrikats / Produkts als Bietertext in nachfolgenden Positions-Leistungstexten

3.7.6 Automatik-Drehflügel-Türantriebe:

Einzelne Türen erhalten elektromechanische Drehtürantriebe, zugelassen für einflügelige Feuer- und Rauchschutz- Türen mit integriertem Rauchschalter in Ausführung mit Rollenschiene, Rauchschalter integriert, beidseitig mit Taster und Sensor- leisten, keine Deckenmelder:

- mit Smart swing-Funktion, für leichtes manuelles Öffnen
- Stufenlos einstellbare Schließkraft von EN4-7,
- mit integrierter Rauchschalterzentrale, deren Signal im
  Brandfall die Tür selbstständig schließt,
- Öffnungs- und Schließgeschwindigkeit individuell anpassbar,
- Mechanischer Endschlag im stromlosen Betrieb
- elektrischer Endschlag im Regelbetrieb, der die Tür kurz vor
  der Geschlossenlage beschleunigt,
- Low-Energy-Funktion öffnet und schließt die Tür mit
 reduzierter Fahrgeschwindigkeit für höchste Sicherheit
- Windfang-Funktion regelt das Öffnen und Schließen von zwei
  hintereinander liegenden Türen (Schleuse),
- mit Hinderniserkennung, bemerkt ein Hindernis durch
  Berührung und stoppt den Öffnungs- oder Schließvorgang,
- mit Automatischer Reversierung, erkennt ein Hindernis und
  kehrt zurück in die Öffnungsposition,
- mit Push & Go-Funktion, löst nach leichtem manuellen Druck
  auf das Türblatt die Antriebsautomatik aus,
- mit Servo-Funktion, zur motorischen Unterstützung der Tür bei
  manueller Öffnung

Angabe des angebotenen Fabrikats / Produkts als Bietertext in nachfolgenden Positions-Leistungstexten

3.7.7 Allgemeine Anforderungen an E-Schlösser und Antriebe

Sämtliche Verkabelungen im und am Türelement erfolgt durch den AN bis zum Übergabepunkt, Türnah in der Zwischendecke.
Die Anschlusskabel sind daher mit 5,0 m Länge zu kalkulieren.

3.8. Verglasung, formale Regelungen, Hinweise

3.8.1 Die nachfolgende Beschreibung stellt eine
allgemeine Regelung für die Lieferung und das Einsetzen
der Verglasung in Aluminium-Bauelemente dar.

3.8.2 Die Kosten für die Ermittlung der Glasmaße sind in
die Angebotspreise einzurechnen, eine gesonderte
Vergütung erfolgt hierfür nicht.

3.8.3 Zum Lieferumfang der Verglasungsarbeiten gehören
alle hierfür erforderlichen Dichtungen und deren Einbau, einschließlich der dicht auszuführenden Eckausbildungen und Stöße. Weiterhin mitzuliefern sind alle erforderlichen Dichtstoffe, Glasauflager und Klotzungsbrücken.

3.8.4 Die Verglasung ist gemäß der Systembeschreibung
durchzuführen. Die Vorschriften der Glashersteller und die "Verglasungsrichtlinien" des Instituts des Glashandwerks, Hadamar, sind zu beachten.
Die Glasscheiben sind zwängungsfrei mit Trag- und Distanz- verklotzung im Flügel einzubauen.
Die Lastabtragung des Eigengewichts der Verglasung darf
nur über einen Riegel- bzw. Rahmenteil erfolgen.
Die Verklotzungen müssen so geklotzt werden, dass die
Glaskanten nicht überbeansprucht werden.

3.8.5 Glasdicken:
Sämtliche Verglasungen sind aus Klarglas in VSG auszuführen.
T30- und T90-Türen mit Verglasungen erhalten Brandschutz-Glas gem. Zulassung als Klarglas.

Die Dicken der Einzelscheiben sind entsprechend der  Brandschutzanforderung unter Berücksichtigung der Scheiben- größen und der Lastannahmen nach den Bemessungstabellen des Glas-Herstellers zu ermitteln und so auszuführen.

3.9 Oberflächen

3.9.1 Oberflächenbehandlung, Farb-Beschichtung (Pulver)

Die Rohrrahmen-Elemente sind werkseitig fertig zu beschichten.

Farbton und Glanzgrad sind rechtzeitig vorab abzustimmen und mit entsprechend beschichteten Handmustern zu bemustern.

Vorgesehenes Farbton: RAL 9016, oder gleichwertig
Glanzgrad: seidenmatt, vorab mit Handmuster zu bemustern

Es müssen sämtliche RAL-Standard- und Sonderfarbtöne wie Metallic-Farbton RAL 9006, RAL 9007 und Eisenglimmer  DB 701, DB 702, DB 703 gem. Angabe AG/Architekt möglich sein.

Die Beschichtung der Aluminium-Profile und/oder -Bleche muss mit GSB International und/oder QUALICOAT gütegesicherten Pulver auf Polyesterbasis in einer Schichtdicke von mindestens 50 µm / bzw. nach Vorgaben des Nasslackherstellers, erfolgen.

Der ausführende Beschichtungsbetrieb muss Inhaber des Gütezeichens der GSB International ("Gütegemeinschaft für die Stückbeschichtung von Bauteilen aus Aluminium", Franziskanergasse 6, D-73525 Schwäbisch Gmünd) oder des Gütezeichens der QUALICOAT (Verband für die Oberflächenveredelung e.V. (VOA) Laufertormauer 6, 90403 Nürnberg) sein.

Für die sichtbaren Stahl- und Aluminiumteile hat die gesamte Oberflächenbehandlung nach dem Zuschnitt zu erfolgen.

Ausnahmen :
Schnittstellen von Profilen, welche mechanisch verbunden werden und die Schnittstellen somit mehr sichtbar sind und durch feste und dauerhafte Zusammenfügung mit Kleber oder Dichtmasse einen dauerhaften Korrosionsschutz gewährleisten

3.10. Nebenleistungen

In die Einheitspreise der Positionen sind folgende Leistungen, auch wenn dort nicht besonders erwähnt, einzukalkulieren:

- Längen- und Breitentoleranzen von +/- 50 mm innerhalb der
  Positionsbeschreibung (ohne Veränderung des Einheitspreis)

- innen vierseitig umlaufende elastische Acryl-Versiegelung am
  Futter bzw. Türrahmen

- Erstschmierung bzw. Fettung von Bändern und Beschlägen
  gemäß Pflege- und Wartungshinweisen der Produkthersteller

- Verkabelung der Türelemente im Bereich der Türen, Anschlusskabellänge = 5,0 m insgesamt, mit Verlegung der Kabel bis zur Übergabedose des Gewerk Elektro,

einschließlich Kabelzug durch bauseitig verlegte Leerrohren im Stahlbeton oder in bauseits hergestellten Kabelschlitzen. fertig zur Verdrahtung durch das Elektrogewerk

Die Übergabedose ist in der Zwischendecke geplant.
Robuste und felxible Kabel  z.Bsp. LiYCY oder Systemkabel, d.h. kein IY(ST)Y oder NYM-Kabel.

3.11 Anforderungsprofil

Die Ausstattung der Türelemente erfolgt gem. Türliste und nachfolgender Positionen mit Feststelleinrichtungen / Offen- haltungen / Türantrieben.

Die Flur-Abschnittstüren sollen permanent / immer offen stehen.

Andere Türen (ua. Türen zu Treppenräumen) müssen aus Brandschutzgründen geschlossen sein, dh. selbsttätig zufallen.

Dieses soll weitgehend über die Gleitschienen-OTS erfolgen, mit und ohne Rastfeststellung.

Aus Gründen der "Barrierefreiheit" erhalten einzelne Türen Automatik-Türantriebe oder sind so auszuführen, dass  Türantriebe ohne weiteres nachgerüstet werden können.

3.12 Online Zutrittskontroll-Schließsystem:

Zur Gebäudeabsicherung und Kanalisierung der Besucherwege sollen einzelne Türen mit einem Zutrittskontroll-Schließsystem überwacht und dann nur damit zu öffnen sein.

Die Zutrittskontrolle erfolgt elektronisch über in angrenzende Wände angeordnete Kartenleser oder durch Digitale Zylinder.

Diese werden bauseits geliefert und bauseits montiert und verdrahtet.

Der Anschluß der Türkomponenten an das bauseitige Online-Zutrittskontrollsystem hat in Zusammenarbeit mit dem Elektriker zu erfolgen.

### 01 Rohrrahmen-Ttürelemente

#### 01.01 Allgemeines

**01.01.0001 Baustelleneinrichtung des AN**
Eigene Baustelleneinrichtung des AN für sein Gewerk, für die eigenen Leistungen des AN, abgestimmt auf den Bedarf.

Die Leistungen beinhalten das Liefern, Erstellen, Vorhalten über den gesamten Ausführungszeitraum, Abbauen und  Abtransportieren sämtlicher vom AN für seine eigenen Leistungen erforderliche Gerätschaft und Baustelleneinrichtung.

Bauseits werden keine Räumlichkeiten zur Verfügung gestellt.

Das Einrichten der Baustelle ist im Einvernehmen mit der Bauüberwachung vorzunehmen.

Die Baustelleneinrichtung ist, soweit möglich, auf dem Baugrundstück einzurichten.
Nach Bauende ist der ursprüngliche Zustand der durch die eigene BE genutzten Fläche, soweit diese durch den AN beeinträchtigt wurde, wiederherzustellen.
Menge: 1,000 psch
GW_XX 501: 344

**01.01.0002 Verlängerte Baustelleneinrichtung des AN**
Verlängerte Vorhaltung der Baustelleneinrichtung des AN über die vertraglich geregelte Ausführungszeit hinaus,

sofern die Bauzeitverlängerung nicht durch ihn verursacht wurde und nicht durch ihn zu vertreten ist
Menge: 12,000 Wo
GW_XX 501: 344

**01.01.0003 Dokumentation**
Vollständige Dokumentationsunterlagen für alle im LV  enthaltenen Arbeiten und Leistungen sowie aller Einbauteile

mit Plänen, Revisionsunterlagen, Produktdatenblättern, Pflege- und Wartungsanleitungen, Bautechnischen Zulassungen und Prüfzeugnissen

Lieferung nur digital auf Datenträger (1-fach), geordnet und strukturiert nach Bauteil, Leistung und Produkt

mit detaillierter Auflistung der verbauten Produkte;
Nachvollziehbare Darstellung zum Einbauort der Produkte
Menge: 1,000 psch
GW_XX 501: 344

**01.01.0004 Qualitätssicherung DGNB-konformer Baustoffe**
Sämtliche Aufwändungen des AN zur Qualitätssicherung DGNB-konformer Baumaterialien gemäß Anlagen: "Zertifizierung, Hinweise und  Leistungsbeschreibung"  sowie "Anforderungen DGNB LP6-8" :

Ansprüche Baustoffdeklaration:

+ Alle relevanten Bau- und Hilfsstoffe dürfen nur mit Zustimmung des AG eingebaut werden.

+ Der Auftragnehmer hat rechtzeitig vor Ausführung jeglicher Arbeiten und Materialbestellungen eine vollständige Baustoff- deklaration einzureichen, dass dem Auftraggeber eine Prüfung möglich ist.

+ Diese Prüfung wird innerhalb von 10 Arbeitstagen nach Vorliegen einer prüffähigen Baustoffdeklaration vom Schadstoffberater des Bauherrn durchgeführt.
Die Prüffrist beginnt, wenn alle Nachweise für die geforderte Güter der Bauprodukte K+K vorliegen.

+ Prüfung der relevanten Baustoffe vor Arbeitsbeginn (regelmäßiger Soll/Ist-Abgleich →Protokolle)

+ Es sind alle Baumaterialien aus der Kriterienmatrix anzugeben, also alle Baustoffe und Hilfsstoffe.

+ Technische Datenblätter sind für alle Bauprodukte zu sammeln und einreichen. Bei Gemischen und Zubereitungen zusätzlichaktuelle Sicherheitsdatenblätter.

+ Technische Prüfzeugnisse, Nachhaltigkeitsdatenblätter, allgemeine bauaufsichtliche Zulassungen (abZ), Umwelt-Produkt-Deklaration (EPD), Zertifikate von Gütesiegeln oder Herstellererklärungen sind beizulegen, sofern darin die geforderten Eigenschaften belegt werden.
Menge: 1,000 psch
GW_XX 501: 344

**01.01.0005 Werkstatt- und Montageplanung**
Werkstatt- und Montageplanung für alle im LV enthaltenen
Tür-Konstruktionen sowie aller Ihrer Einbauteile erstellen, fortschreiben und dokumentieren:

Fertigungs- und Ausführungsunterlagen

Der Auftragnehmer hat rechtzeitig, mindestens 4 Wochen vor Fertigungsbeginn, Zeichnungen zu wesentlichen Details der Türkonstruktion und der Anschlüsse zum Baukörper anzufertigen und dem Auftraggeber in 1-facher Ausführung zur Prüfung und Freigabe vorzulegen (Werkstattplanung).

Die Aufnahme der Produktion erfolgt erst nach freigegebener Werkstattplanung.

Korrekturen des Architekten / des AGs sind einzuarbeiten, die Pläne sind dann nochmals korrigiert vorzulegen.

Die Herstellung der Türelemente erfolgt nach örtlichem Aufmaß; die Elemente sind den örtlichen  Gegebenheiten anzupassen.

Es ist damit zu rechnen, dass unterschiedliche Tür-Öffnungs- formate innerhalb einer Leistungsposition anzutreffen sind.

Die Werkstattplanung erfolgt auf der Grundlage des
Aufmaßes vor Ort durch den AN sowie der Detailplanung
des Architekten.

Alle Einbaumaße sind vom AN am Bau zu nehmen.

Die Darstellung erfolgt in geeignetem Maßstab als
Grundrisse / Schnitte / Ansichten.

Aus den Darstellungen müssen Konstruktion, Maße, Einbau, Befestigung und Bauanschlüsse der Bauteile sowie Material und Farbe erkennbar sein.

Grundsätzlich sind sämtliche Tütelemente in der Form von Übersichtsplänen zu erfassen.

Die Werkstattplanung ist in digitaler Form (Format PDF/dwg) zur Prüfung und Freigabe zu übergeben, einschließlich der Anfertigung von CAD-Bestandsplänen, die den endgültigen Zustand der erbrachten Leistung nach Montageende darstellen.

Die Bestandspläne sind in allen, vom Auftraggeber geforderten Schemen, Grundrissen, Ansichten und Schnitten zu liefern und haben alle Anlagenteile einschließlich der Dimensionen und Vermaßungen zum Baukörper zu enthalten.
Menge: 1,000 psch
- 1,000, DIN 276:2018-12 Gesamtkosten: 334
- 1,000, DIN 276:2018-12 Gesamtkosten: 344

**01.01.0006 Grundeintrag/-Prüfung von Prüfbüchern**
Inbetriebnahme der nachfolgend beschriebenen kraft-betriebenen Drehflügel-, Brandschutz- und Rauchschutztüren

einschließlich Lieferung und Grundeintrag/-prüfung eines Prüfbuches, ähnlich ZH1/580.1 bestehend aus:

- Angaben zur Anlage
- Formular für Prüfzeichnungen
- Zulassungen
- Prüfanweisung (Checkliste)
- Konformitätserklärung
- sonstiger Hinweise
Menge: 1,000 psch
- 1,000, DIN 276:2018-12 Gesamtkosten: 334
- 1,000, DIN 276:2018-12 Gesamtkosten: 344

#### 01.02 Rohrrahmentüren

**01.02.0001 Tür Typ R.1.1a (RS), bxh ca. 1250x2245 mm**
Türelement aus stranggepressten Aluminiumprofilen herstellen, liefern und fachgerecht einbauen:

gemäß vorbeschriebener ZTV und Ausführungsbeschreibung

als 1-flügliges, vollverglastes Rohrrahmen-Türelement

Elementabmessung BxH ca. 1250 x 2245 mm
lichte Türöffnungsbreite mindestens 1050 mm

rauchdicht nach DIN 18095-3 / EN1634-3 (Rauchschutztüren) geprüft und zugelassen,

Tür-Typ: R.1.1a gemäß Plan: RHE-5-ARC-UE-XX-000-0300 (Anlage)

Angebotenes Fabrikat / Typ:''....................................................''(Vom Bieter einzutragen)

Einbau:
in GK-, StB- oder GK/StB-Wandöffnung gemäß Zulassung fachgerecht einbauen, verankern sowie eindichten

Oberfläche / Farbe:
einfarbig gemäß ZTV pulverbeschichtet im RAL-Ton, seidenmatt nach Wahl des AG (vorgesehen RAL 9010)

Bodendichtung:
mit absenkbarer, verdeckt eingebauter Bodentürdichtung

Beschlag:
als gekröpfte Feuerschutz-Drücker-Drücker-Garnitur
oder aber als Drücker-Knauf-Garnitur gemäß Zulageposition,

Bänder:
mit je 3 Stück dreiteiligen Edelstahl-Rollenbändern, 2D stufenlos höhenverstellbar,

Schloss:
als Behördeneinsteckschloss Klasse 4 gemäß DIN 18251
und DIN 18250, für Rohrrahmentüren geeignet,
mit PZ-Lochung sowie Panikfunktion nach Erfordernis (zumeist in Öffnungsrichtung)

Türschließer / -halter (ohne Antrieb):
als Gleitschienen-Obentürschießer OTS ohne Rastfeststellung
nach DIN EN 1154, Ausführung gemäß ZTV/Vorbemerkungen

Angebotenes Fabrikat / Typ:''....................................................''(Vom Bieter einzutragen)

Verglasung:
Klarglas, mind. 2x6 mm VSG gemäß Zulassung/Prüfzeugnis
Glasfalz mit Dichtbändern grau/anthrazit ausgestattet,

T30- und T30/RS-Türen mit Brandschutzglas F30,
Glasdicke: ca. 16mm bzw. gem. Zulassung

T90- und T90/RS-Türen mit Brandschutzglas F90,
Glasdicke:  ca. 40mm bzw. gem. Zulassung

Besondere Ausstattung gemäß folgender Zulage-Positionen und der Türliste:

- Obentürschließer mit Feststellanlage
- Drehflügelantrieb
- Drehflügelantrieb mit Feststellanlage
- Vorrüstung für die spätere Nachrüstung von Türantrieben
- Online Zutrittskontrolle: ja, über E-Sicherheitssschloss
  (kein Motorschloss)
- Riegelkontakt und elektr. Türöffner
- Durchlaufschutz
Menge: 10,000 St
GW_XX 501: 344

**01.02.0002 Tür Typ R.1.1b (T30/RS), bxh ca. 1250x2245 mm**
Türelement aus stranggepressten Aluminiumprofilen herstellen, liefern und fachgerecht einbauen,

Leistung wie zuvor in Pos. 01.02.0001 beschrieben, jedoch:

als 1-flügliges, vollverglastes Rohrrahmen-Türelement
ohne Oberlicht

Elementabmessung BxH ca. 1250 x 2245 mm
lichte Türöffnungsbreite mindestens 1050 mm

in "T30/RS", feuerhemmend nach DIN 4102 sowie rauchdicht nach DIN 18095-3 / EN1634-3 (Rauchschutztüren)

Tür-Typ: R.1.1b gemäß Plan: RHE-5-ARC-UE-XX-000-0300 (Anlage)
Menge: 7,000 St
GW_XX 501: 344

**01.02.0003 Tür Typ R.1.1c (T90/RS), bxh ca. 1250x2245 mm**
Türelement aus stranggepressten Aluminiumprofilen herstellen, liefern und fachgerecht einbauen,

Leistung wie zuvor in Pos. 01.02.0001 beschrieben, jedoch:

als 1-flügliges, vollverglastes Rohrrahmen-Türelement
ohne Oberlicht

Elementabmessung BxH ca. 1250 x 2245 mm
lichte Türöffnungsbreite mindestens 1050 mm

in "T90/RS", feuerbeständig nach DIN 4102 sowie rauchdicht nach DIN 18095-3 / EN1634-3 (Rauchschutztüren)

Tür-Typ: R.1.1c gemäß Plan: RHE-5-ARC-UE-XX-000-0300  (Anlage)
Menge: 1,000 St
GW_XX 501: 344

**01.02.0004 Tür Typ R.1.O.4.M (T90/RS), bxh ca. 1620x2650 mm**
Türelement aus stranggepressten Aluminiumprofilen herstellen, liefern und fachgerecht einbauen,

Leistung wie zuvor in Pos. 01.02.0001 beschrieben, jedoch:

als 1-flügliges, vollverglastes Rohrrahmen-Türelement
mit einem elementbreitem, festverglastem Oberlicht

Elementabmessung BxH ca. 1620 x 2650 mm

lichte Türöffnungsbreite mindestens 1150 mm
lichte Türöffnungshöhe ca. 2135 mm

in "T90/RS", feuerbeständig nach DIN 4102 sowie rauchdicht nach DIN 18095-3 / EN1634-3 (Rauchschutztüren)

Tür-Typ: R.1.O.4.M gemäß Plan: RHE-5-ARC-UE-XX-000-0300 (Anlage)

Einbau der Elemente in eine Mischkonstruktion ("M"):
einseitig an verstärkter GK-Wand, anderseitig an StB-Wand
Menge: 3,000 St
GW_XX 501: 344

**01.02.0005 Tür Typ R.1.2SO.5 (T0) bxh 2200 x 2650 mm**
Türelement aus stranggepressten Aluminiumprofilen herstellen, liefern und fachgerecht einbauen,

Leistung wie zuvor in Pos. 01.02.0001 beschrieben, jedoch:

als 1-flügliges, vollverglastes Rohrrahmen-Türelement
mit einem türbreitem festverglastem Oberlicht
sowie mit zwei elementhohen, festverglasten Seitenteilen

in Elementabmessung BxH ca. 2200 x 2650 mm

lichte Türöffnungsbreite mindestens 1050 mm,
lichte Türöffnungshöhe ca. 2135 mm

ohne Brandschutz- und ohne Rauchschutzanforderung

Tür-Typ: R.1.2SO.5 gemäß Plan: RHE-5-ARC-UE-XX-000-0300  (Anlage)
Menge: 1,000 St
GW_XX 501: 344

**01.02.0006 Tür Typ R.1.SO.2a und b (T90/DS)+B bxh ca. 1650x2650 mm**
Türelement aus stranggepressten Aluminiumprofilen herstellen, liefern und fachgerecht einbauen,

Leistung wie zuvor in Pos. 01.02.0001 beschrieben, jedoch:

als 1-flügliges, vollverglastes Rohrrahmen-Türelement
mit einem türbreitem festverglastem Oberlicht
sowie einem elementhohem, festverglastem Seitenteil

in Elementabmessung BxH ca. 1650 x 2650 mm

lichte Türöffnungsbreite mindestens 1050 mm
lichte Türöffnungshöhe ca. 2135 mm

in "T90/DS", feuerbeständig nach DIN 4102  sowie  dichtschließend und selbsttätig schließend

sowie Anforderung: "B", Barrierefrei durch Drehflügelantrieb" gemäß gesonderter Zulageposition

Tür-Typ: R.1.SO.2 a und b gemäß Plan: RHE-5-ARC-UE-XX-000-0300 (Anlage)
Menge: 2,000 St
GW_XX 501: 344

**01.02.0007 Tür Typ R.1.SO.2d.M (T90/RS) bxh ca. 1650x2650 mm**
Türelement aus stranggepressten Aluminiumprofilen herstellen, liefern und fachgerecht einbauen,

Leistung wie zuvor in Pos. 01.02.0001 beschrieben, jedoch:

als 1-flügliges, vollverglastes Rohrrahmen-Türelement
mit einem türbreitem festverglastem Oberlicht sowie einem elementhohem, festverglastem Seitenteil

in Elementabmessung BxH ca. 1650 x 2650 mm
lichte Türöffnungsbreite mindestens 1050 mm
lichte Türöffnungshöhe ca. 2135 mm

in "T90/RS", feuerbeständig nach DIN 4102 sowie rauchdicht nach DIN 18095-3 / EN1634-3 (Rauchschutztüren)

Tür Typ R.1.SO.2d.M gemäß Plan: RHE-5-ARC-UE-XX-000-0300 (Anlage)

Einbau der Elemente in eine Mischkonstruktion ("M"):
einseitig an verstärkter GK-Wand, anderseitig an StB-Wand
Menge: 3,000 St
GW_XX 501: 344

**01.02.0008 Tür Typ R.1.SO.2c (T90/RS)+B, bxh ca. 1650x2650 mm**
Türelement aus stranggepressten Aluminiumprofilen herstellen, liefern und fachgerecht einbauen,

Leistung wie zuvor in Pos. 01.02.0001 beschrieben, jedoch:

als 1-flügliges, vollverglastes Rohrrahmen-Türelement
mit einem türbreitem festverglastem Oberlicht sowie einem elementhohem, festverglastem Seitenteil

in Elementabmessung BxH ca. 1650 x 2650 mm

lichte Türöffnungsbreite mindestens 1050 mm
lichte Türöffnungshöhe ca. 2135 mm

in "T90/RS", feuerbeständig nach DIN 4102 sowie rauchdicht nach DIN 18095-3 / EN1634-3 (Rauchschutztüren)

sowie Anforderung: "B", Barrierefrei durch Drehflügelantrieb gemäß gesonderter Zulageposition

Tür Typ R.1.SO.2c gemäß Plan: RHE-5-ARC-UE-XX-000-0300 (Anlage)
Menge: 2,000 St
GW_XX 501: 344

**01.02.0009 Tür Typ R.1.SO.2d (D) 1650 x 2650 mm**
Türelement aus stranggepressten Aluminiumprofilen herstellen, liefern und fachgerecht einbauen,

Leistung wie zuvor in Pos. 01.02.0001 beschrieben, jedoch:

als 1-flügliges, vollverglastes Rohrrahmen-Türelement
mit einem türbreiten festverglastem Oberlicht sowie einem elementhohem, festverglastem Seitenteil

in Elementabmessung BxH ca. 1650 x 2650 mm

lichte Türöffnungsbreite mindestens 1050 mm
lichte Türöffnungshöhe ca. 2135 mm

mit Brandschutzanforderung: dichtschließend (D)

Tür Typ R.1.SO.2d gemäß Plan: RHE-5-ARC-UE-XX-000-0300 (Anlage)
Menge: 3,000 St
GW_XX 501: 344

**01.02.0010 Tür Typ R.1.SO.2a.M (D)+B 1650 x 2650 mm**
Türelement aus stranggepressten Aluminiumprofilen herstellen, liefern und fachgerecht einbauen,

Leistung wie zuvor in Pos. 01.02.0001 beschrieben, jedoch:

als 1-flügliges, vollverglastes Rohrrahmen-Türelement
mit einem türbreiten festverglasten Oberlicht sowie einem elementhohen, festverglasten Seitenteil

in Elementabmessung BxH ca. 1650 x 2650 mm
lichte Türöffnungsbreite mindestens 1050 mm
lichte Türöffnungshöhe ca. 2135 mm

mit Brandschutzanforderung: dichtschließend (D)
sowie
"B": Barrierefrei durch Drehflügelantrieb gemäß gesonderter Zulageposition

Tür Typ R.1.SO.2a.M gemäß Plan: RHE-5-ARC-UE-XX-000-0300 (Anlage)

Einbau der Elemente in eine Mischkonstruktion ("M"):
einseitig an verstärkter GK-Wand, anderseitig an StB-Wand
Menge: 3,000 St
GW_XX 501: 344

**01.02.0011 Tür Typ R.1.SO.2b+c.M (T90/RS) bxh ca. 1650 x 2650 mm**
Türelement aus stranggepressten Aluminiumprofilen herstellen, liefern und fachgerecht einbauen,

Leistung wie zuvor in Pos. 01.02.0001 beschrieben, jedoch:

als 1-flügliges, vollverglastes Rohrrahmen-Türelement
mit einem festverglasten türbreiten Oberlicht sowie einem elementhohen, festverglasten Seitenteil

DIN links (Tür-Typ 1.S.2c) oder DIN rechts (Tür-Typ 1.S.2d)

in Elementabmessung BxH ca. 1650 x 2650 mm

lichte Türöffnungsbreite mindestens 1050 mm
lichte Türöffnungshöhe ca. 2135 mm

in "T90/RS", feuerbeständig nach DIN 4102 sowie rauchdicht nach DIN 18095-3 / EN1634-3 (Rauchschutztüren)

Tür Typ R.1.SO.2b+c.M gemäß Plan: RHE-5-ARC-UE-XX-000-0300 (Anlage)

Einbau der Elemente in eine Mischkonstruktion ("M"):
einseitig an verstärkter GK-Wand, anderseitig an StB-Wand
Menge: 7,000 St
GW_XX 501: 344

**01.02.0012 Tür Typ R.1.SO.3a (D) bxh ca. 1650 x 2600 mm**
Türelement aus stranggepressten Aluminiumprofilen herstellen, liefern und fachgerecht einbauen,

Leistung wie zuvor in Pos. 01.02.0001 beschrieben, jedoch:

als 1-flügliges, vollverglastes Rohrrahmen-Türelement
mit einem türbreitem festverglastem Oberlicht sowie einem elementhohem, festverglastem Seitenteil

in Elementabmessung BxH ca. 1650 x 2600 mm

lichte Türöffnungsbreite mindestens 1050 mm
lichte Türöffnungshöhe ca. 2135 mm

mit Brandschutzanforderung: dichtschließend (D)

Tür Typ R.1.SO.3a gemäß Plan: RHE-5-ARC-UE-XX-000-0300  (Anlage)
Menge: 1,000 St
GW_XX 501: 344

**01.02.0013 Tür Typ R.1.SO.3b (D)+B bxh ca. 1650 x 2600 mm**
Türelement aus stranggepressten Aluminiumprofilen herstellen, liefern und fachgerecht einbauen,

Leistung wie zuvor in Pos. 01.02.0001 beschrieben, jedoch:

als 1-flügliges, vollverglastes Rohrrahmen-Türelement
mit einem festverglastem türbreitem Oberlicht sowie einem elementhohem, festverglastem Seitenteil

in Elementabmessung BxH ca. 1650 x 2600 mm
lichte Türöffnungsbreite mindestens 1050 mm
lichte Türöffnungshöhe ca. 2135 mm

mit Brandschutzanforderung: dichtschließend (D)
sowie
Anforderung: "B", Barrierefrei durch Drehflügelantrieb gemäß gesonderter Zulageposition

Tür Typ R.1.SO.3b gemäß Plan: RHE-5-ARC-UE-XX-000-0300  (Anlage)
Menge: 1,000 St
GW_XX 501: 344

**01.02.0014 Tür Typ R.1.S.6 (T30/RS)+B bxh 2500 x 2250 mm**
Türelement aus stranggepressten Aluminiumprofilen herstellen, liefern und fachgerecht einbauen,

Leistung wie zuvor in Pos. 01.02.0001 beschrieben, jedoch:

als 1-flügliges, vollverglastes Rohrrahmen-Türelement mit einem breiten, festverglastem Seitenteil

in Elementabmessung BxH ca. 2500 x 2250 mm
lichte Türöffnungsbreite mindestens 1050 mm

in "T30/RS", feuerhemmend nach DIN 4102 sowie rauchdicht nach DIN 18095-3 / EN1634-3 (Rauchschutztüren)
sowie
"B": Barrierefrei durch Drehflügelantrieb gemäß gesonderter Zulageposition

Tür Typ R.1.S.6 gemäß Plan: RHE-5-ARC-UE-XX-000-0300  (Anlage)
Menge: 1,000 St
GW_XX 501: 344

**01.02.0015 Tür Typ R.2.O.2.M (T90/RS), bxh ca. 1650x2650 mm**
Türelement aus stranggepressten Aluminiumprofilen herstellen, liefern und fachgerecht einbauen,

Leistung wie zuvor in Pos. 01.02.0001 beschrieben, jedoch:

als 2-flügliges, vollverglastes Rohrrahmen-Türelement
mit einem festverglastem, elementbreiten Oberlicht,

Standflügel im Betrieb festgestellt, nur bei Bedarf zu öffnen über oben und unten verdeckt eingebauten Falztreibriegeln

in Elementabmessung BxH ca. 1650 x 2650 mm

lichte Türöffnungsbreite mindestens 1050 mm
lichte Türöffnungshöhe ca. 2135 mm

T90/RS-1-Tür, feuerbeständig nach DIN 4102 sowie rauchdicht nach DIN 18095-3 / EN1634-3 (Rauchschutztüren)

Tür Typ R.2.O.2.M gemäß Plan: RHE-5-ARC-UE-XX-000-0300 (Anlage)

Einbau der Elemente in eine Mischkonstruktion ("M"):
einseitig an verstärkter GK-Wand, anderseitig an StB-Wand
Menge: 1,000 St
GW_XX 501: 344

**01.02.0016 Tür Typ R.2.O.2 (T90/RS)+B bxh ca. 1650x2650 mm**
Türelement aus stranggepressten Aluminiumprofilen herstellen, liefern und fachgerecht einbauen,

Leistung wie zuvor in Pos. 01.02.0001 beschrieben, jedoch:

als 2-flügliges, vollverglastes Rohrrahmen-Türelement
mit einem festverglasten, elementbreitem Oberlicht,

Standflügel im Betrieb festgestellt, nur bei Bedarf zu öffnen über oben und unten verdeckt eingebauten Falztreibriegeln

in Elementabmessung BxH ca. 1650 x 2650 mm

lichte Türöffnungsbreite mindestens 1050 mm
lichte Türöffnungshöhe ca. 2135 mm

T90/RS-1-Tür, feuerbeständig nach DIN 4102 sowie rauchdicht nach DIN 18095-3 / EN1634-3 (Rauchschutztüren)

sowie Anforderung: "B", Barrierefrei durch Drehflügelantrieb gemäß gesonderter Zulageposition

Tür Typ R.2.O.2 gemäß Plan: RHE-5-ARC-UE-XX-000-0300 (Anlage)
Menge: 1,000 St
GW_XX 501: 344

**01.02.0017 Zulage Rahmenverbreiterung**
Ausführung von vorbeschriebenen Rohrrahmen-Türelementen mit zusätzlicher, seitlicher Rahmenverbreiterung

um bis zu 32,5 mm Breite,
sofern nicht bereits im Leistungsumfang enthalten

jeweils in Elementhöhe bis zu 2650 mm Länge,
alternativ ist auch ein breiteres Rahmenprofil möglich
Menge: 26,000 St
GW_XX 501: 344

**01.02.0018 Zulage schräger Wandanschluss**
Ausführung von vorbeschriebenen Rohrrahmen-Türelementen mit zusätzlicher, einseitiger Rahmenverbreiterung

zum fachgerechten seitlichen Anschluss des Elements an schräg dazu mit ca. 85/95 ° verlaufende Wand bzw. Leibung
gemäß Herstellerangaben und Systemzulassung

bestehend aus
am Rahmenprofil fugenlos udn oberflächenbündig angesetztem Aluminiumblech/Winkel bis 10 mm breit, jeweils in Elementhöhe

mit verdeckt eingebautem Distanzstück sowie
Fugen-/Profil- Ausdämmung mit Mineralwolle, nicht brennbar nach FDIN4102, Klasse A Schmelzpunkt nmind. 1.000 °C

Abrechnung je Stück Türelement bis zu 2650 mm Elementhöhe
Menge: 3,000 St
GW_XX 501: 344

**01.02.0019 Zulage Unterflur-Montageprofil**
Montageprofil für zuvor beschriebene Türelemente liefern und fachgerecht montieren:

als QR/RR-Stück, verzinkt im Querschnitt 80x160x3 mm
in Längen bis 50 cm, passgenau zugeschnitten

über L-förmige Montagewinkel ca. 156,5 x 160 mm sowie  Distanzausgleich bis 20 mm auf der Rohdecke befestigt und am OKFF ausgerichtet

geeignet zur unteren Verschraubung der zuvor beschriebenen Türelemente im Bereich des feststehenden Seitenteils

Um eine Türeinbau nach den Putz-, Estrich- und Trockenbau-Arbeiten zu ermöglichen, sind die Montageprofile separat und vorab, zeitlich getrennt zu den übrigen Arbeiten einzubauen, auch damit siw in den Estrich eingebunden werden können.
Menge: 26,000 St
GW_XX 501: 344

**01.02.0020 Zulage Drücker-Knauf-Garnitur**
Ausführung von zuvor beschriebenen 1-flügeligen Rohrrahmen-Türelementen mit
gekröpfter Drücker-Knauf- anstatt der Drücker-Drücker-Garnitur
Menge: 34,000 St
GW_XX 501: 344

**01.02.0021 Zulage Türschloss mit Wechselfunktion (WE)**
Ausführung von vorbeschriebenen Rohrrahmen-Türelementen,
zum Teil mit Brand- und/oder Rauchschutz-Anforderungen

mit Panik-Türschloss, Typ "E" mit integrierter Wechselfunktion ("WE"),

bei der sich die Schlossfalle nicht nur über die Türklinke, sondern auch direkt mit dem Schlüssel im Schließzylinder zurückziehen lässt.
Menge: 34,000 St
GW_XX 501: 344

**01.02.0022 Zulage Feststellanlage**
Ausführung von vorbeschriebenen Rohrrahmen-Türelementen,
zum Teil mit Brand- und/oder Rauchschutz-Anforderungen

Feststellanlage für Türen ohne Drehtürantrieb

bestehend je Tür:
1x FSZ Basis (Aufputz)
2x ORS 142 mit Montagesockel
1x Ankerplatte, AFV 55
1x Türhaftmagnet, THM 440

Fabrikat der Planung: Hekatron

Angebotenes Fabrikat / Typ:''....................................................''(Vom Bieter einzutragen)

Wenn vom Fabrikat der Planung abgewichen wird, ist die  DIBt-Zulassung der Komponenten im Gesamtsystem nachzuweisen.
Evtl. ist bei abweichenden Produkten zusätzlich ein Auslösetaster notwendig
Menge: 11,000 St
GW_XX 501: 344

**01.02.0023 Zulage Obentürschließer mit Öffnungsunterstützung**
Ausführung von vorbeschriebenen Rohrrahmen-Türelementen,
zum Teil mit Brand- und/oder Rauchschutz-Anforderungen

mit Gleitschienen-Obentürschließer mit Öffnungsunterstüzung anstatt dem in der Elementposition beschriebenen OTS

Angebotenes Fabrikat / Typ:''....................................................''(Vom Bieter einzutragen)

zugelassen für die Montage an Feuer- und Rauchschutztüren, nach EN 1154 A, Größe 3-5,
für barrierefreie Türen nach DIN 18040
bis Flügelbreite 250 mm bei max. 47 Nm Öffnungsmoment,
hoher Wirkungsgrad
mit strak abfallendem Öffnungsmoment entsprechend Einbausituation an-/abschaltbar,
mit Ecline-Gleitschiene mit von vorn einstellbarer Schließkraft, Schließgeschwindigkeit, Öffnungsdämpfung und Endanschlag sowie mit optischer Größenanzeige

Normalmontage auf Türblatt-Bandseite, mit Mntageplatte
Menge: 1,000 St
GW_XX 501: 344

**01.02.0024 Zulage Drehflügelantrieb**
Ausführung von vorbeschriebenen Rohrrahmen-Türelementen,
zum Teil mit Brand- und/oder Rauchschutz-Anforderungen

mit einem elektromechanischen Drehtürantrieb für einflügelige Feuer- und Rauchschutztüren,
anstatt dem in der Elementposition beschriebenen OTS

Anwendungsbereich:
- Feuer- und Rauchschutztüren
- Einflügelige rechte und linke Anschlagtüren
- Anschlagtüren bis 1400 mm Flügelbreite oder 230 kg Gewicht
- Innen- und Außentüren mit hoher Begehfrequenz
- Türblattmontage und Kopfmontage

Fabrikat / Typ der Planung:
Fa. Dorma, Typ ED 250, mit 2 Sicherheitssensoren Flatscan 3D

Angebotenes Fabrikat / Typ:''....................................................''(Vom Bieter einzutragen)

Ausführung wie in ZTV, Pkt. 3.7.6 beschrieben,

einschließlich Lieferung und Montage von Fingerklemmschutz sowie von 2 Tastern je Drehflügelantrieb.
Verkabelung erfolgt über KG400
Menge: 8,000 St
GW_XX 501: 344

**01.02.0025 Zulage Drehflügelantrieb einschließlich Brandschutzmodul**
Zulage Drehflügelantrieb inkl. Upgradecard Brandschutz mit Offenhaltung.
Ausführung von vorbeschriebenen Rohrrahmen-Türelementen,
zum Teil mit Brand- und/oder Rauchschutz-Anforderungen
mit einem elektromechanischen Drehtürantrieb, sonst wie zuvor in Position 01.02.0024 beschrieben

Zusätzlich:
- erhöhter Fahrgeschwindigkeit bis zu 60°/s:
- hochwertiges Modul für schnelle Identifikation
- Speziell für Brandschutz- und Feuerschutztüren entwickelt
- Einfache Plug-&-Play-Installation
- Maximale Sicherheit und Effizienz im Brandfall
- Ideal für öffentliche Gebäude, Flucht- und Rettungswege

Fabrikat  / Typ der Planung:
Fa. Dorma, Typ ED 250 inkl. Upgrade Card Brandschutz ED250

Angebotenes Fabrikat / Typ:''....................................................''(Vom Bieter einzutragen)
Menge: 2,000 St
GW_XX 501: 344

**01.02.0026 Zulage Vorrüstung für späteren Drehflügelantrieb**
Ausführung von vorbeschriebenen Rohrrahmen-Türelementen,
zum Teil mit Brand- und/oder Rauchschutz-Anforderungen

mit Vorrüstung der Tür zu einer späteren bauseitigen Verkabelung und Montage eines angebauten Drehflügelantriebs

durch Lieferung und den Einbau entsprechender, verdeckt eingebauter Leerrohre sowie Zugdrähte und der Herstellung der  erforderlicher Bohrungen

Das Türelement soll einschließlich Verkabelung für den späteren Anbau eines Drehflügelantriebs vorgerüstet werden.

Hierzu gehören:
Leerverrohrungen mit Kabelzugdrähten sowie erforderlichen Profil-Ausraumungen im Schloßbereich
Menge: 7,000 St
GW_XX 501: 344

**01.02.0027 Zulage Blindzylinder**
Ausführung von vorbeschriebenen Rohrrahmen-Türelementen,
zum Teil mit Brand- und/oder Rauchschutz-Anforderungen

mit Blindzylindern mit Zulassung für Brand- und Rauchschutztüren, in erforderlicher Länge bzw. passend eingestellt

Blindzylinder liefern und fachgerecht einbauen,
separat und gesondet zeitversetzt zur Elementmontage im Rahmen der Element-Inbetriebnahme

einschließlich Rückbau und Entsorgung von Bauzylindern
Menge: 47,000 St
GW_XX 501: 344

**01.02.0028 Zulage Riegelkontakt und elektr. Türöffner**
Ausführung von vorbeschriebenen Rohrrahmen-Türelementen,
zum Teil mit Brand- und/oder Rauchschutz-Anforderungen

mit selbstverriegelnden Fluchttürschloss in Kombination mit elektrischen Türöffner und Verschlussüberwachung durch einen Riegelschaltkontakt

Sämtliche elektrische Zuleitungen werden nicht am Schloss, sondern am Türöffner angeschlossen.
Dadurch entfallen aufwändige Verkabelungsarbeiten an der Tür.

Allgemeine Merkmale:

- Selbstverriegelung: Riegel und Falle sind gesperrt, dadurch höhere Sicherheit
- mechanische Ablaufsteuerung zwischen Kreuz- und Steuerfalle
- integrierte Panikfunktion über den Innendrücker
- Wechselfunktion zur Entriegelung über Schlüssel von außen
- geringes Hinterdornmaß bei Rohrrahmen-Ausführung: 15 mm
- Zulassung nach DIN EN 179 und DIN EN 1125

Technische Daten:

- Ansteuerspannung: 12 -24 V AC/DC. Bei Umrüstung kann die vorhandene Türöffnerleitung verwendet werden.
- Betriebsnennspannung: 24 V DC geregelt
- Dornmaß: 35 mm
- Entfernung: 92 mm
- Zylinderart: Euro-Profilzylinder
- Riegelausschluss: 20 mm
- Drückernuss: 9 mm mit Reduzierung auf 8 mm
- Stulpbreite: 24 mm

VdS Zulassungen:

- Verschlussüberwachung (Riegelschaltkontakt) VdS Klasse C,
  G 109 032
- Mechanische Verriegelung VdS Klasse A, M 109 314
- elektromechanisches Stellglied für Zutrittskontrollanlagen VdS
  Klasse C, Z 109 001

Türöffner-Fabrikat der Planung:
Fa Schüco, Typ 268333 bzw. 268334 für Riegelfallenschlösser

Riegelschaltkontakt als Wechsler VDS Klassen C
Keine Kreuzfalle im Schloss

Angebotenes Fabrikat / Typ:''....................................................''(Vom Bieter einzutragen)
Menge: 16,000 St
GW_XX 501: 344

**01.02.0029 Boden-Türstopper**
Boden-Türstopper liefern und fachgerecht gemäß Angabe des Architekten bzw. der Örtlichen Bauüberwachung montieren:

Durchmesser innen ca. 30 mm, aussen ca. 45 mm
Höhe ca. 34 mm
Edelstahl matt, zum Schrauben

Angebotenes Fabrikat / Typ:''....................................................''(Vom Bieter einzutragen)
Menge: 49,000 St
GW_XX 501: 344

**01.02.0030 Glasmarkierung, je Türflügel**
Glasmarkierung als visueller Durchlaufschutz liefern und fachgerecht montieren:

als hochwertige Folie, einseitig auf der Bandseite aufgebracht
zur Vermeidung von Kollisionen,
zugelassen auch als Beschichtung auf Brandschutzglas

aus nebeneinander vertikal angeordneten Rechtecken als Streifen:
Rechteck in Abmessung BxH je ca. 1,7 x 8 cm
mit ca. 2 cm Abstand zueinander gereiht,
abwechselnd mit unterschiedlichen Farbtönen im Wechsel,

chemisch und physikalisch hoch belastbar,
Langzeit -UV-beständig, beständig gegen extreme Temperatur-Schwankungen und Witterungsbedingungen sowie bei Reinigung mit handelsüblichen Glasreinigern, ohne Rückstände wieder entfernbar

als Zwei-Streifen-System: unterer Streifen auf 40-70 cm Höhe, oberer Streifen auf 120 bis 160 cm Höhe angeordnet

Die Einzelstreifen müssen mind. 50% der Fläche ausfüllen.
Die Folienfarben sind so zu wählen, dass ein starker visueller Kontrast zum jeweiligen Hintergrund bei wechselnden Licht- verhältnissen gewährleistet ist.

Die Glasflächen sind vor der Verklebung fachgerecht zu reinigen und vollständig von Fett, Staub und Rückständen zu befreien.

Abrechnung nach Stück Türflügel, jeweils mit zwei "Streifen" auf dem Türflügel

Die gemäß APlaner-/AG-Angaben ausgeführte Ausführung ist vorab separat zu bemustern und freigeben zu lassen.
Menge: 50,000 St
GW_XX 501: 344

**01.02.0031 Glasmarkierung, je Seitenteil**
Ausführung von vorbeschriebenen Rohrrahmen-Türelementen,
zum Teil mit Brand- und/oder Rauchschutz-Anforderungen

mit Glasmarkierung, Leistung wie vor beschrieben, jedoch:

als Glasmarkierung der seitlichen Festverglasungen,
in Breiten bis 50 cm
Menge: 25,000 St
GW_XX 501: 344

**01.02.0032 Schutz-Profilabdeckung**
Lieferung und Montage von Dämmstoffstreifen zum bauzeitlichen Schutz montierten Türelemente vor Beschädigung

aus U-förmig gefertigten Styrodur-Dämmstoffstreifen bis zu einer Höhe von 1,80 m
auf gefährdeten Kanten der Türflügel- und Zargen-Profilen in Durchgangsbereichen nach Angabe der Bauüberwachung

Befestigung mit Beschichtungs-verträglichen und komplett leicht zu entfernenden Klebeband.
Rückbau und Entsorgung bauseits durch die Bauendreinigung
Menge: 50,000 St
GW_XX 501: 344

**01.02.0033 Türstopper-Sack**
Lieferung und Montage von Türstopper-Sack zur bauzeitlichen Fixierung bereits montierten Türelemente

zum Schutz der Türflügel vor Beschädigung,
aus Baumwoll-Gewebe mit Sand-Füllung und Griff/Haken

in Abmessung ca. L 12,5 x T 12,5 x H 34 cm
jeweils mit ca. 2,5 kg Einzelgewicht

Rückbau und Entsorgung bauseits durch die Bauendreinigung
Menge: 10,000 St
GW_XX 501: 344

#### 01.03 Stundenlohnarbeiten

*Hinweis: Regelleistungen - Stundenlohnarbeiten*
Regelleistungen - Stundenlohnarbeiten

Verrechnungssätze für Löhne
Die Verrechnungssätze für alle Lohn- und Berufsgruppen
sind unaufgegliedert anzubieten.
In ihnen ist enthalten:
- Lohn- und Gehaltskosten
- Lohn- und Gehaltsnebenkosten, Zuschläge und Auslösen,
 - Sozialkosten einschließlich Sozialkassenbeträge,
  Gemeinkostenanteile,
- Beaufsichtigung und Kosten für das gewerkeübliche
  Grundwerkzeug
- Gewinn

Zuschläge zu den Verrechnungssätzen für vom
Auftraggeber angeordnete oder zu vertretende Nacht-,
Sonntags-, Feiertags- und Mehrarbeit (Überstunden) sind
gesondert nachzuweisen; sie werden in Höhe der
tariflichen Vereinbarung vergütet.
Für Nacht-, Sonntags- und Feiertagsarbeit wird als
Zuschlag nur der Beitrag zur gesetzlichen
Unfallversicherung vergütet.

Beschäftigt der Bieter bei einer der nachstehenden
Lohn- / Berufsgruppen keine Arbeitskräfte, hat er dies
anzugeben und stattdessen den Einsatz möglichst
gleichwertiger Arbeitskräfte anzubieten.
Die Stundensätze gelten, unabhängig von der Anzahl der
abgerechneten Stunden, für die normale tarifliche
Arbeitszeit.

Der AN hat keinen Anspruch auf die Ausführung der
im Mengenansatz zugrunde gelegten Stundenzahl.
Stundenlohnarbeiten dürfen nur auf besondere Anweisung
der Bauleitung des AG durchgeführt werden.

Tagelohnarbeiten sind nur für notwendige und im
Leistungsverzeichnis nicht erfaßte Leistungen auf
Anweisung der Bauüberwachung und zum Nachweis
durchzuführen.
Nachweise sind unverzüglich, spätestens wöchentlich
vorzulegen. Verspätet vorgelegte Tagelohnnachweise
werden nicht anerkannt.
In der Angebotspreisbildung der Stundensätze sind alle
Zuschläge, Fahrtkosten/Zeiten sowie die Bereitstellung
des erforderlichen Gerätes zu berücksichtigen.

**01.03.0001 Stundenlohnarbeiten Facharbeiter**
Stundenlohnarbeiten eines Facharbeiter, mittlerer Stundensatz.

Ausführung für unvorhergesehene Arbeiten nur nach Aufforderung bzw. Freigabe durch die Bauüberwachung des AG.

Stundenzettel sind arbeitstäglich bei der Bauüberwachung oder
dem Bauherrn vorzulegen und abzeichnen zu lassen.
Menge: 5,000 Std
GW_XX 501: 344

**01.03.0002 Stundenlohnarbeiten Helfer**
Stundenlohnarbeiten Helfer.
Ausführung wie in der Vorposition beschrieben, jedoch
für Bauhelfer.
Menge: 5,000 Std
GW_XX 501: 344

### 02 Unterhalt und Wartungsleistungen

#### 02.01 Wartung

**02.01.0001 Wartungsleistung Rohrrahmen- Türelemente**
Wartung sämtlicher im LV beschriebenen Rohrrahmen-
Türelemente und dazugehörender Bauteile innerhalb eines
Jahres während des Gewährleistungszeitraums,

d.h. im 1. bis 4. Jahr nach Gesamtfertigstellung und Abnahme

Die Wartungsleistung ist nach folgenden Vorgaben zu kalkulieren:

1.) Hersteller-Instandhaltungsanweisung des Herstellers
sowie technischer Regelwerke und Normen

2.) Besonderen Vertragsbedingungen für die Inspektion
und Wartung technischer Anlagen und Einrichtungen (BVB)

3.)  Zusätzliche Vertragsbedingungen (ZVB)

4.) Anlage 1, Kraftbetätigte Türen und Tore,
Arbeitskarte -Sicherheitstechnische Prüfung

5.) Anlage 2, Kraftbetätigte Türen und Tore,
Arbeitskarte -Wartung
Menge: 4,000 Jahr
GW_XX 501: 344

#### 02.02 Stundenlohn Instandhaltung

**02.02.0001 Stundensatz Monteur**
Der Stundensatz eines Monteurs für die Einsatzzeit
Montag-Freitag, 06.00-18.00 Uhr ist anzugeben

für Stundenlonharbeiten im Gewährleistungszeitraum,
d.h. im 1. bis 4. Jahr nach Gesamtfertigstellung und
Abnahme

Die Pauschale beinhaltet auch den Einsatz von Meistern
des AN sowie sonstige Auslösen und Zuschläge.

Stundenlohnarbeiten werden nur nach Erteilung
gesonderter, schriftlicher (ggf. elektronischer)
Aufträge ausgefu¨hrt und vergu¨tet.

Die Abrechnung erfolgt nach Verrechnungssätzen (EUR/h)
gegen Nachweis der tatsächlich geleisteten Stunden und
des Materialverbrauchs.
Menge: 1,000 Std
GW_XX 501: 344

**02.02.0002 Überstundensatz Monteur**
Der Stundensatz eines Monteurs für die Einsatzzeit
Montag- Freitag, 18:00-06:00 Uhr ist anzugeben

für Stundenlonharbeiten im Gewährleistungszeitraum,
d.h. im 1. bis 4. Jahr nach Gesamtfertigstellung und
Abnahme

Die Pauschale beinhaltet auch den Einsatz von Meistern
des AN sowie sonstige Auslösen und Zuschläge.

Stundenlohnarbeiten werden nur nach Erteilung
gesonderter, schriftlicher Aufträge ausgeführt und
vergütet. Die Abrechnung erfolgt nach
Verrechnungssätzen (EUR/h) gegen Nachw
Menge: 1,000 Std
GW_XX 501: 344

**02.02.0003 Stundensatz Monteur (Wochenende/Feiertage)**
Der Stundensatz eines Monteurs für die Einsatzzeit
Samstag 00:00 Uhr bis Montag 06:00 Uhr sowie an Sonn-
und Feiertagen ist anzugeben

für Stundenlonharbeiten im Gewährleistungszeitraum,
d.h. im 1. bis 4. Jahr nach Gesamtfertigstellung und
Abnahme

Die Pauschale beinhaltet Druckdatum: auch den Einsatz
von Meistern des AN sowie sonstige Auslösen und
Zuschläge.

Stundenlohnarbeiten werden nur nach Erteilung
gesonderter, schriftlicher Aufträge ausgeführt und
vergütet.

Die Abrechnung erfolgt nach Verrechnungssätzen (EUR/h)
gegen Nachweis der tatsächlich geleisteten Stunden und
des Materialverbrauchs.
Menge: 1,000 Std
GW_XX 501: 344

**02.02.0004 An- und Abfahrtsfahrtspauschale**
An- und Abfahrtspauschale für Kundendiensteinsatz

für Stundenlonharbeiten im Gewährleistungszeitraum,
d.h. im 1. bis 4. Jahr nach Gesamtfertigstellung und
Abnahme

für Hin- und Rückfahrt vom Firmensitz bis zum
Einsatzort einschl. Fahrkosten, Fahrzeiten und Auslöse,
Kilometerpauschale

gemäß Leistungsbeschreibung für die Instandhaltung
und zugehöriger Anlagen
Menge: 1,000 psch
GW_XX 501: 344

**02.02.0005 Zuschlag auf geliefertes Material**
Zuschlag für sämtlichen Aufwand außer Monteurlohn,
einschließlich Risiko und Gewinn, Zuschlag auf
Einkaufspreis
des AN, Einkaufspreis wird mit Kopie der
Originalrechnung belegt.

Zuschlag gilt nur für Material, was außerhalb der
Kleinstpauschale eingesetzt wird, falls hierfür kein
separates Angebot erstellt wurde (z.B. Noteinsatz).

Anzugeben ist der Zuschlag in %'
Menge: 1,000 psch
GW_XX 501: 344
